# Neubau Zentralapotheke mit Wirtschaftslager
Angebotsaufforderung (GAEB DA XML 3.3, DA83)
Projekt: 502-059
Währung: EUR
Vergabeart: Öffentliche Ausschreibung
Erstellt mit: GXML Toolbox V3.3 R20220330, ORCA AVA 26.0.8 26.00.08, 07.07.2026

## besondere Vertragsbedingungen
besondere Vertragsbedingungen

Die LWL- Klinik und der LWL- Bau- und Liegenschaftsbetrieb planen die Errichtung einer neuen Apotheke.

Der Neubau soll auf dem Gelände der LWL-Klinik in der Marsbruchstr. 179, 44287 Dortmund in Richtung der künftigen A40 entstehen.

Die Abwicklung der Baumaßnahme erfolgt abschnittweise nach einem definierten Bauablaufplan.

Lage der Baustelle:
Ein Lageplan ist beigefügt. Die Baustelle liegt innerhalb des Geländes der LWL-Klinik.

Die Zufahrt zur Baustelle erfolgt über die Hauptzufahrt in der Marsbruchstr. 179.

## Baubeschreibung
BAUBESCHREIBUNG

Bauweise und Konstruktion:
· Konventionelle Skelettbauweise aus Stahlbeton, Erd- und Obergeschoss mit Satteldach (15° Neigung).
· Baugrundertüchtigung bauseitig durch Rüttelstopfsäulen.
· Außenwände als Stahlbetonskelett mit Mauerwerksausfachung; Innenwände in Kalksandstein- bzw. Trockenbauweise.
· Fassade als Wärmedämmverbundsystem mit teilweiser farblicher Absetzung.
· Dach mit Stehfalzblecheindeckung, ausgestattet mit Photovoltaikanlage.

Abmessungen:
Nahezu rechteckiger Baukörper mit max. Ausdehnung von ca. 18,50 m × 52,50 m. Im nordöstlichen Teil herausgeschobener Bauteil von 0,75 m × 29,50 m über beide Geschosse, der das Satteldach optisch unterbricht.

Baugrund:
Eine Baugrunduntersuchung des Geotechnik-Instituts Dr. Höfer GmbH & Co. KG vom 07.09.2023 mit Ergänzung vom 20.02.2024 liegt als Anlage bei und ist Vertragsbestandteil. Der Bieter hat sich vor Angebotsabgabe hinreichend zu informieren.

## Allgemeine Vertragsbestimmungen
Eigenüberwachung Beton
Bei Verwendung von Beton ab Festigkeitsklasse C30/37 oder WU-Beton unterliegt die Baustelle der Überwachungsklasse 2 nach DIN EN 13670 / DIN 1045-3. Die Eigenüberwachung erfolgt nach DIN 1045-3 Anhang B; die Fremdüberwachung durch eine anerkannte Überwachungsstelle nach Anhang C ist Leistung des AN und ist dem AG zur Vorlage beim Prüfstatiker zu übergeben

## ZTV Gerüstarbeiten
Zusätzliche Technische Vertragsbedingungen
Gerüstarbeiten

Ergänzend zu VOB/C ATV DIN 18451, DIN EN 12810/12811 und TRBS 2121-1 gelten die folgenden Festlegungen:

1. Klärung vor Ausführungsbeginn
Der AN führt vor Ausführungsbeginn unaufgefordert eine Klärung mit dem AG zu folgenden Punkten herbei:
- Erforderliche Arbeitshöhen, Höhe der obersten Gerüstlage, ggf. abschnittsweises Abrüsten.
- Lage und Art der Gerüstverankerung (insbesondere Dauergerüstanker), Verschluss der Ankerlöcher abgestimmt auf Putzaufbau.
- Lage der Leitergänge und Treppentürme; gemäß TRBS 2121-1 ist je 50,00 m Gerüstlänge ein Höhenzugang über Treppen oder Aufzüge erforderlich.
- Belastungsfähigkeit des Untergrundes; bei Gerüststellung auf wasserführenden Flächen (Vordächer, Flachdächer) sind Schutz- und Lastverteilungsmaßnahmen erforderlich.

2. Gebrauchsüberlassung
Das Gerüst ist so zu erstellen, dass es von allen am Bau beteiligten Gewerken ohne Umbauarbeiten gefahrlos genutzt werden kann. Die Kontrolle erfolgt mindestens wöchentlich. Je separat abzurüstende Fassadenseite ist mindestens ein Leitergang vorzusehen.

## ZTV Erdarbeiten
Zusätzliche Technische Vertragsbedingungen
Erdarbeiten

Ergänzend zu VOB/C ATV DIN 18300 und dem Baugrundgutachten Dr. Höfer (07.09.2023, Erg. 20.02.2024) gelten die folgenden Festlegungen:

1. Baugrundprüfung und Aufmaß
- Die Baugrube wird anhand einer vom AN erstellten und vom AG freizugebenden Aushubplanung ausgeführt.

2. Zwischenlagerung
Auf der Baustelle wieder benötigter Oberboden wird in trapezförmigen Mieten (Höhe max. 1,50 m) gelagert. Bei längerer Bauzeit sind die Mieten mit Lippenblütlern zu bepflanzen. Wiedereinzubauender Boden wird nur abgefahren, wenn die Platzverhältnisse zur Zwischenlagerung ausgeschöpft sind.

3. Material und Verfüllung
- Für die Verfüllung der Restbaugrube sind ausschließlich nichtbindige Erdbaustoffe zu verwenden. Verdichtung lagenweise; der erreichte Verdichtungsgrad ist nachzuweisen.
- Bauschuttrecycling für Verfüllungen ist nur als Mineralgemisch-Recycling unter Vorlage eines Unbedenklichkeitsnachweises zulässig. Aschen, Schlacken und sonstige Stoffe sind unzulässig.

4. Kontaminationen und Funde
- Bei Auffinden kontaminierten Materials oder Auffüllungen organisiert der AN die Beprobung in einem vom AG benannten Labor. Die hierfür entstehenden Kosten sind dem AG rechtzeitig zur gesonderten Vergütung anzuzeigen.
- Funde von Kampfmitteln sind unverzüglich dem AG und den zuständigen Behörden zu melden. Die Kampfmittelberäumung liegt im Verantwortungsbereich des AG.

5. Anmeldung abfahrender LKW
Jeder von der Baustelle abfahrende LKW ist beim AG zur Abfahrt anzumelden und freigeben zu lassen.

## ZTV Mauerarbeiten
Zusätzliche Technische Vertragsbedingungen
Mauerarbeiten

Ergänzend zu VOB/C ATV DIN 18330 gelten die folgenden Festlegungen:

1. Werkstattplanung
Der AN prüft eigenverantwortlich vor Ausführungsbeginn die Maßgenauigkeit des Rohbodens durch Nivellement. Bei Überschreitung der Toleranzgrenzen, insbesondere von Winkeltoleranzen, ist der AG unverzüglich zu informieren. Aufmaß über Toleranzbeseitigungen ist vom AN vor der Beseitigung zu erstellen und vom AG prüfen zu lassen.

2. Materialvorgaben
- Mischmauerwerk (Kombination unterschiedlicher Ziegel- bzw. Steinarten in einer Wand) ist unzulässig.
- Nachträglich eingezogenes Brüstungsmauerwerk ist zu vermeiden; Brüstungen sind verzahnt mit nebenliegenden Wänden aufzumauern.

3. Stürze, Aussparungen und Durchbrüche
- Fertigstürze müssen mindestens 11,5 cm Auflagerbreite beidseitig aufweisen.
- Stahlträger als Öffnungsüberdeckung sind nur zulässig, wo Fertigstürze nicht einsetzbar sind. Trägerstege mit Mörtel-Stein-Gemisch ausdrücken; Flansche bei Verputz mit Ziegeldrahtgewebe ummanteln.
- Durchbrüche sind anzulegen, zu schneiden oder zu bohren - keinesfalls zu stemmen.
- Aussparungen mit Breite > halber Steinformatbreite erhalten eine obere Sturzüberdeckung.
- Verschluss von Aussparungen ausschließlich mit Mörtel und Steinmaterial der nebenliegenden Wand in F90-Qualität.

4. Wärmebrücken und Schächte
- Der AN sieht rechtzeitig den GEG-Nachweis ein und prüft die Planung in Bezug auf Wärmedämmmaßnahmen an Kimmschichten, Wandkopfabdeckungen, Sohlbänken, Deckenstirnen und Stürzen. Verankerungssysteme sind so zu wählen, dass Wärmebrücken minimiert werden.
- Gemauerte Schachtwände werden mit konventionellem Dünnformat-Mauerwerk und normal vermörtelten Lager-/Stoßfugen ausgeführt, um nachträgliche verzahnte Schachtverschlüsse zu ermöglichen. Schließung erst nach Freigabe durch den AG unter Beachtung von Schall- und Brandschutz. Schallschutz: mindestens erhöhte Werte nach DIN 4109.

5. Tür- und Fensteranschlüsse
Im Bereich von Tür- und Fensteranschlüssen sind glatte, vollflächige und planebene Laibungsoberflächen herzustellen, um einen geeigneten Untergrund für Anschluss-Dichtbänder zu erhalten. Bei Steinen mit Mörteltaschen oder verzahnten Stoßfugen sind diese im Öffnungsbereich aufzuputzen und zu glätten. Bei Außenfensteröffnungen Verwendung von Zementmörtel.

6. Sockelanschlüsse
Sockelanschlüsse von Außenwänden sind so auszubilden, dass die Anforderungen gemäß DIN 18533 für Wassereinwirkungsklasse W4-E erfüllt sind. Ist eine solche Ausführung auf Grundlage AG-seitig vorgegebener Planungen nicht möglich, meldet der AN Bedenken an.

## ZTV Betonarbeiten
Zusätzliche Technische Vertragsbedingungen
Betonarbeiten

Ergänzend zu VOB/C ATV DIN 18331 und DIN 1045 gelten die folgenden Festlegungen:

1. Werkstatt- und Montageplanung
- Im Rahmen der Werkstattplanung entnimmt der AN alle Abmessungen, Betongüten, Expositionsklassen, Bewehrungsstahlgüten und Oberflächenanforderungen den Tragwerksplanungen, Gutachten und Sonderfachplanungen. Die in den statischen Unterlagen enthaltenen Maße und Qualitäten sind Mindestabmessungen bzw. -qualitäten.
- Für Sichtbetonbauteile ist ein Schalversatzplan mit Darstellung aller Strukturen, Stöße, Einbauten, Durchdringungen und Fugen rechtzeitig vor Ausführung zur Prüfung beim AG einzureichen.
- Leerrohre und Unterputzdosen sind in die Werkstattplanung einzuarbeiten. Die rechtzeitige Anforderung und Koordination des Elektrogewerks für Einbauten in Sichtbetonbauteile obliegt dem AN.

2. WU-Beton
Bei Ausführung in WU-Beton konzipiert der AN die Ausführung eigenverantwortlich (Materialien, Profile, Bemessungen, Anordnung). Die WU-Konzeption umfasst Einbaupläne sowie vollständige Material-, Profil- und Lieferlisten mit Mengen-, Hersteller- und Artikelangaben und ist rechtzeitig vor Materialbestellung dem AG zur Kenntnis zu geben. Für Räume und Bauteile der Weißen Wanne gilt - soweit nicht abweichend beschrieben - die Nutzungsklasse A der WU-Richtlinie mit erhöhten Anforderungen.

3. Bewehrung und Einbauteile
- Abnahmen mit dem Prüfingenieur sind in Eigenverantwortung des AN zu vereinbaren. Eine Ausfertigung des Abnahmeprotokolls ist dem AG zu übergeben.
- Bei einbetonierten Ankerschienen sind mindestens 50 % Lastreserven sowie zusätzliche Befestigungsmöglichkeiten für spätere Nachinstallationen vorzusehen.
- Werden Einbauteile von Fremdgewerken eingebaut, prüft der AN vor der Betonage die Einhaltung der Bewehrungsmindestabstände und meldet ggf. Bedenken an.
- Verankerung von Mauerwerkswänden an Stahlbetonbauteilen mittels einbetonierter Ankerschienen und systemzugehöriger Mauerwerksanker.

4. Faserbeton
Bei Faserbeton ist ausschließlich der Einsatz bauaufsichtlich zugelassener und alkaliresistenter Fasern zulässig.

5. Meterriss
Sofern Stahlbetonwände ausgeführt werden, legt der AN die Meterrisse auf jeder Decke und der Bodenplatte an. Hierzu erstellt er ein Messraster < 2,50 × 2,50 m und eine Höhenkartografie. Die Meterrisse werden dauerhaft mit Schlagdübeln markiert und in Abständen von max. 10,00 m, mindestens jedoch ein Meterriss je Wohn- bzw. Gewerbeeinheit, übertragen.

## ZTV Abdichtungsarbeiten
Zusätzliche Technische Vertragsbedingungen
Abdichtungsarbeiten

Ergänzend zu VOB/C ATV DIN 18336 und DIN 18531 bis 18535 gelten die folgenden Festlegungen:

1. Abdichtungskonzept
Der AN entwickelt im Rahmen seiner Werkstattplanung ein Abdichtungskonzept zur rechtzeitigen Vorlage beim AG. Das Konzept legt fest:
- Verwendete Abdichtungsmaterialien in Abhängigkeit von Untergrund, Wassereinwirkungsklasse und Eintauchtiefe.
- Detailplanungen für An- und Abschlüsse sowie Durchdringungen.
- Liste aller Form- und Anschlussteile.
Vorleistungen (insbesondere Rohrdurchführungen und Bodeneinläufe) sind rechtzeitig auf Anarbeitungsfähigkeit zu prüfen.

2. Mindestqualität
Sofern keine abweichenden Qualitäten beschrieben sind, gilt Anwendungsklasse 2 nach Regelwerk des Dachdeckerhandwerks als Mindestqualität.

3. Untergrundprüfung
- Bei Rissen > 0,2 mm im Untergrund ist eine Abdichtung aus Mörtelschlämmen unzulässig.
- Bei Rissen > 0,2 mm oder Fugen von Stahlbetonhalbfertigteilen ist eine PMBC-Ausführung unzulässig.

4. Durchdringungen
Durchdringungen sind ausschließlich mit Dichtmanschetten oder mittels Lose-fest-Flansch auszuführen. Ein einfaches Heran- oder Herumführen der Flächenabdichtung ist nur bei W1-E auf Bodenplatten zulässig. Bei W2-E sind Durchdringungen stets, sonst nach bautechnischer Möglichkeit, oberhalb des Bemessungswasserstands anzuordnen.

5. PMBC - Qualifikationsnachweis
- Der AN weist auf Anforderung des AG die Sachkunde der ausführenden Mitarbeiter zur Planung und Ausführung von PMBC-Abdichtungen nach (PMBC-Schein).
- Die Dokumentationspflicht gemäß Anhang 4 der PMBC-Richtlinie ist Bestandteil der vertraglich geschuldeten Eigenüberwachung.
- Messung der Nassschichtdicken an mindestens 20 Stellen je 100 m² gemäß PMBC-Richtlinie / DIN 18533.
- Bei freier Materialwahl soll PMBC nicht für horizontale Flächen eingesetzt werden; bahnenförmige Abdichtungen sind aufgrund definierter Materialstärke vorzuziehen.

6. Vertikale Abdichtungen
Bei vertikalen Abdichtungen oder Aufkantungen ist der obere Abschluss mechanisch gegen Ablösen zu sichern und mittels Klemmflansch anzudichten. Eckausbildungen mit thermisch vorgeformten Teilen ausführen.

## Hinweise zur Abrechnung
- Aufmaße sind vor Schließen verdeckter Bauteile vorzulegen und vom AG prüfen zu lassen. Nicht im Beisein des AG aufgemessene Massen werden nicht vergütet.
- Die Abfuhr kontaminierten Materials ist nur mit Wiegekarte, LKW-Kennzeichen oder Containernummer zulässig.
- Stundenlohnarbeiten werden nur nach vorheriger schriftlicher Anordnung des AG vergütet (siehe Vorbemerkung Titel 08).

## 01 ROHBAUARBEITEN

### Titel 01 Sicherheitseinrichtungen, Baustelleneinrichtungen

**01.1 Baustelleneinrichtung - Einrichten**
*** Pauschalposition
Einrichten der Baustelleneinrichtung für die Leistungen des AN. Eingeschlossen sind Antransport, Aufbau und Inbetriebnahme aller erforderlichen Geräte, Maschinen, Baukran, Werkzeuge und sonstigen Betriebsmittel sowie aller erforderlichen Unterkünfte, Lagerräume, Lager- und Arbeitsflächen. Einschließlich aller statischen und gründungstechnischen Nachweise für AN-eigene Kräne, Aufzüge und Silos.
Der dem LV beigefügte Baustelleneinrichtungsplan ist als Vorschlag zu verstehen. Durch den AN ist innerhalb von 10 Tagen nach Vertragsabschluss ein Baustelleneinrichtungsplan zu erstellen und dem AG zur Freigabe vorzulegen.
Es dürfen nur zugeordnete Flächen verwendet werden.
Menge: 1,000 psch

**01.2 Baustelleneinrichtung - Vorhalten und Betreiben**
Vorhalten und Betreiben der vollständigen Baustelleneinrichtung aus Pos. 01.1a einschließlich aller Unterhalts-, Betriebs-, Reinigungs- und Wartungskosten, Bewachungskosten sowie aller Gebühren und Abgaben.
Eingeschlossen sind insbesondere das Vorhalten des Baukrans einschließlich Auf- und Abrüstvorgänge bei Kranumstellungen, regelmäßige Prüfungen (UVV), Beleuchtung des Kranauslegers sowie Betriebsstoffe.
Die Vorhaltung beginnt mit Abschluss des Einrichtens und endet mit Beginn des Räumens.
Menge: 70,000 Wo

**01.3 Baustelleneinrichtung - Räumen**
*** Pauschalposition
Vollständiges Räumen der Baustelleneinrichtung aus Pos. 01.1a einschließlich Demontage und Abtransport sämtlicher Geräte, Maschinen, Baukran, Container, Unterkünfte und sonstiger Einrichtungsgegenstände.
Wiederherstellung des genutzten Geländes, baulicher Anlagen und/oder Gebäude in den ursprünglichen Zustand. Die Räumung erfolgt umgehend, spätestens jedoch innerhalb von 14 Tagen nach Aufforderung durch den AG.
Menge: 1,000 psch

**01.4 Baustelleneinrichtung - Verlängerte Vorhaltung**
Zulage für die Vorhaltung und den Betrieb der Baustelleneinrichtung über die vertraglich vereinbarte Regelvorhaltezeit (Pos. 01.1b) hinaus, je angefangene Woche, auf Anordnung des AG.
Diese Position kommt nur zur Anwendung, wenn die Verlängerung nicht vom AN zu vertreten ist.
Menge: 20,000 Wo

**01.5 Anbringen von Meterrissen**
Meterrisse in jedem Geschoss nach Vorgabe der Ausführungsplanung / Objektüberwachung dauerhaft anbringen.

Die Meterrisse werden wie folgt ausgeführt:
- Meterrisse mit Plaketten
- über den Meterrissen mit dem Text:
- "Meterriss verbindlich" in einer Leuchtfarbe
- die Meterrisse bleiben bis Ende Ausführung
- Gewerk  "Innentüren" sichtbar
- Meterrisse zu einem späteren Zeitpunkt zurückbauen
Menge: 6,000 St

**01.6 Schnurgerüst**
fachgerecht herstellen, vorhalten und beseitigen einschl. der Beihilfe bei den Vermessungsarbeiten. Grundflächen der Baukörper ca. 52,00 x 17,00 m
Menge: 1,000 St

**01.7 Bauzaunanlage**
Bauzaunanlage als Abgrenzung des Baugeländes bzw. Lagerflächen, nach Angabe, standsicher und haltbar bis zur Fertigstellung der Gesamtmaßnahme ca 16 Monate bzw. nach Bedarf / Baufortschritt herstellen und wieder entfernen. Höhe ca. 2,15 m, Anlage in einfacher Ausführung, einschl. der zur Standsicherheit erforderlichen Fundamente. Die Elemente sind untereinander mit Schraubschellen zu sichern. Untergrund im Wesentlichen aus Vegetationsflächen bzw. befestigten Flächen.
Menge: 240,000 m

**01.8 Vorhandenen bauseitigen Bauzaun versetzen**
Vorhandenen Bauzaun im Zuge des Baufortschritts versetzen. Auf dem Baugelände umsetzen. Nur nach Angabe der Bauleitung auszuführen.
Menge: 50,000 m

**01.9 2-flgl. Toranlage**
2-flgl. Toranlage in einfacher Ausführung im Bauzaun, Höhe ca. 2,15 m, Breite ca. 5,00 m nach Angabe der Bauleitung herstellen, vorhalten, unterhalten und zusammen mit dem Bauzaun wieder entfernen. Es sind der Bauleitung 10 Schlüssel für die Toranlage zur Verfügung zu stellen.
Menge: 1,000 St

**01.10 Herstellen der Baustromversorgung**
Herstellen des Anschlusses für die Baustromversorgung. Lage siehe Baustelleneinrichtungsplan.
Menge: 1,000 St

**01.11 Baustromverteiler**
Baustromverteiler nach DIN 0612, Nennspannung 380 V AC, Schutzart IP 43, Zählerplatz nach den Technischen Anschlussbedingungen des zuständigen EVU, mit korrosionsbeständigem Gehäuse,schutzisoliert.
Bestückt mit:
- Sicherungszubehör
- Anschlussklemmen für Zuleitungskabel und
  Verbindungsleitungen. Nenngrösse 100 A
- Anschlusssicherungen als
  Sicherungslasttrennschalter NH 100
- 1 Fehlerstromschutzschalter für Wechsel- und
  pulsierenden Gleichfehlerstrom,
  4-pol. 63 A, I FN= 0,5 A
- 1 Fehlerstromschutzschalter für Wechsel- und
  pulsierenden Gleichfehlerstrom,
  4-pol. 25 A, I FN= 0,03 A
- 2 CEE-Steckdose, 3-pol. 16 A, mit Schraubsicherungen
- 2 CEE-Steckdose, 5-pol. 16 A, mit Schraubsicherungen
- 1 CEE-Steckdose, 5-pol. 32 A, mit Schraubsicherungen
- 1 CEE-Steckdose, 5-pol. 40 A, mit Schraubsicherungen
- 8 Schutzkontakt-Steckdose, 2-pol. 16 A
mit Leitungsschutzschalter, einschl. Untergestell.

Baustromverteiler geeignet für das Durchschleifen der Zuleitungskabel mit einem Querschnitt bis 4 x 50 mm2. Zur Leistung gehört auch das Überwachen des Baustromverteilers während der gesamten Betriebszeit, einschl. aller notwendigen Wartungs-, Unterhaltungs- und Reinigungsarbeiten, Prüfen der FI-Schutzschalter und der Ersatz defekter Teile. Der Nachweis der Prüfung muss in Form von Prüfprotokollen nachgewiesen werden.

Baustromverteiler liefern, leihweise zur Verfügung stellen, aufstellen, betriebsfertig anschliessen und in Betrieb nehmen, einschl. der Kabelbrücke über die Zufahrtstrasse. Nach Abschluss der Baumaßnahme Baustromverteiler demontieren und abtransportieren.

Die Abrechnung des Verbrauchsstroms ist mit dem AG nach Abstimmung in festgelegten Abrechnungszeiträumen abzurechnen
Menge: 1,000 St

**01.12 Vorhaltung Baustromverteiler**
Vorhaltung der Baustromverteilungsanlage nach DIN 0612. Der Einheitspreis ist für die Vorhaltung von 1 Stück Baustromverteileranlage je Woche anzubieten.
Menge: 80,000 Wo

**01.13 Gummischlauchleitung H07 RN-F 4 G 35**
Gummischlauchleitung H07 RN-F 4 G 35, für mittlere mechanische Beanspruchung, liefern und fertig verlegen, nach Fertigstellung der Baumassnahme Leitungen demontieren und abtransportieren.
Menge: 120,000 m

**01.14 Herstellen Bauwasseranschluss**
Herstellen Wasseranschluss / Bauwasserverteileranlage für die Baustelle unter Berücksichtigung des Wasserbedarfes der weiteren Handwerkerunternehmen, einschl. aller Kosten für die Anschlüsse, Anschluss einschl. aller Leitungen, Zapfstellen, usw. (siehe Baustelleneinrichtungsplan) einschl. aller Maßnahmen zur Sicherung gegen Frost, in fertiger Arbeit einschl. allen Hilfs- und Nebenleistungen.

Die Leistung besteht im einzelnen aus:
- Herstellen von 1 Stück Standorten,"Bauwasser" siehe Baustelleneinrichtungsplan mit 3 Zapfstellen einschl. aller Versorgungsleitungen
- Zähler
- Anschlüsse herstellen
- Unterhaltung der gesamten Anlage während der Bauzeit
- Demontage der Anlage auf Anweisung der Objektüberwachung und zur Verwendung des Auftragnehmers abfahren.
Menge: 1,000 St

**01.15 Vorhaltung Bauwasseranschlüsse**
Vorhaltung und Unterhaltung der Bauwasseranschlüsse und Bauwasserverteileranlagen. Der Einheitspreis ist für die Vorhaltung der Bauwasseranlage je Woche anzubieten.
Menge: 80,000 Wo

**01.16 Bautür**
Bautür aus Metall, einfache Ausführung, liefern, einbauen, vorhalten und nach Freigabe der Objektüberwachung ausbauen und zur Verwendung des Auftragnehmers abfahren. Rohbaumass:  1,01m x 2,135 m
Menge: 1,000 St

**01.17 WC-Einzelkabine, mobil**
WC-Einzelkabine, aufstellen und räumen, chemisch, mobil, ohne Kanalanschluss; mit lichtdurchlässigem Dach und Kranhaken. Ausgestattet mit Handwaschbecken mit Wasservorrat, Seifenspender, Papierhandtuchhalter, stabile Fußpumpe und Urinal.

Die Anlage ist ständig in sauberem, gebrauchsfertigem Zustand zu halten [Reinigung 1 x pro Woche], mit Verbrauchsmaterialien wie Seife, Papierhandtüchern, Toilettenpapier etc. zu versorgen und regelmäßig auszupumpen.

Grundstandzeit: 4 Wochen
Menge: 1,000 St

**01.18 WC-Einzelkabine, mobil, Vorhaltung**
Zulage für die Vor- und Unterhaltung der zuvor beschriebenen WC-Einzelkabinen über die Grundstandzeit hinaus.
Menge: 80,000 Wo

**01.19 WC-Einzelkabine, mobil, Heizung**
Zulage für die Lieferung und Vorhaltung einer Heizung in der Toilettenkabine.
Menge: 40,000 Wo

**01.20 Bauschildtafel 3,20 m x 2,25 m liefern und montieren**
*** Bezugsbeschreibung
Bauschildtafel liefern und montieren inkl. Bauschildgerüst (Gesamthöhe inkl. Gerüst ca. 3,80), für die Dauer der vertraglichen Ausführungsfrist vorhalten, unterhalten und nach Ende der Ausführungsfrist demontieren und zur Verwendung des AN abfahren.
Abmessungen:
Höhe: ca. 3,20 m
Breite: ca. 2,25 m
Menge: 1,000 St

**01.21 Abbau und Abtransport des Bauschildes (gesonderte Anfahrt)**
*** Pauschalposition
*** wie Position 01.20
Abbau des Bauschildes einschließlich der restlosen Rückbauung aller Unterkonstruktionen, Befestigungen und temporären Fundamente nach Abschluss der gesamten Baumaßnahme.

Der Abbau erfolgt auf gesonderten Abruf durch die Bauleitung, voraussichtlich Monate nach Abschluss der eigenen Rohbauarbeiten. Eine separate An- und Abfahrt sowie die Bereitstellung des nötigen Geräts und Personals sind in den Preis einzukalkulieren.

Die anfallenden Materialien gehen in das Eigentum des Auftragnehmers über, sind von der Baustelle abzutransportieren und fachgerecht nach den geltenden gesetzlichen Bestimmungen zu verwerten oder zu entsorgen. Etwaige Entsorgungskosten sind in den Einheitspreis einzurechnen. Entstehende Erdlöcher (z. B. durch Fundamente) sind mit geeignetem Material lagenweise zu verfüllen und zu verdichten.
Menge: 1,000 psch

**01.22 Vorhalten des Bauschildes über die eigene Bauzeit hinaus**
*** wie Position 01.20
Vorhalten des in der Vorposition beschriebenen und aufgestellten Bauschildes über die Dauer der eigenen Rohbauarbeiten hinaus für die restliche Bauzeit der Gesamtmaßnahme.

Die Leistung umfasst die Gewährleistung der Standsicherheit, regelmäßige Sichtkontrollen sowie die Wartung und ggf. Instandsetzung bei witterungsbedingten Schäden während der gesamten Vorhaltezeit.

Abrechnungshinweis: Abgerechnet wird die tatsächliche Vorhaltezeit ab dem Tag der mängelfreien Abnahme der Rohbauarbeiten bis zur schriftlichen Aufforderung zum Abbau durch die Bauleitung.
Menge: 80,000 Wo

**01.23 Container für Mauerwerk/Beton**
Bauschutt-Container für Mauerwerk/Beton, Größe 7m3 für Fremdfirmen bereitstellen, Vorhalten und Entsorgen einschl. Entsorgungskosten und Kippgebühr.
Bedarf wird ausschliesslich durch die Objektüberwachung angemeldet. Lieferscheine sind den Bautageberichten beizufügen und gelten als Abrechnungsgrundlage.
Menge: 1,000 St

**01.24 Bürocontainer**
Unterkunftscontainer, aufstellen und räumen, beheizbar, elektrisch, doppelwandig, wärmegedämmt, Einzelcontainer-Länge 6 m, Einzelcontainer-Breite bis 2,5 m, Standplatz auf vorh. tragfähigen ebenen Untergrund,
Herstellen und Räumen der Ver- und Entsorgungsanschlüsse des Containers innerhalb der Baustelleneinrichtung werden gesondert vergütet, Leitungsverlegung sowie Warten und Betreiben werden gesondert vergütet, für Tagesunterkunft.
Grundstandzeit 4 Wochen
Menge: 1,000 St

**01.25 Vorhaltung Bürocontainer**
Vorhaltung und Unterhaltung des Unterkunftcontainers. Der Einheitspreis ist für die Vorhaltung je Woche anzubieten.
Menge: 80,000 Wo

**01.26 Baumschutz, Brettermantel**
Gefährdete Bäume über Gelände gegen mechanische Schäden schützen, während der gesamten Bauzeit.
Material: Brettermantel inkl. Polsterung
Höhe: 2,00 m
Menge: 2,000 St

### Titel 02 Gerüstarbeiten

**02.1 Aufbauen längenorientiert Standgerüst Arbeitsgerüst 3kN/m2 SW09 H1**
STLB-Bau 2026-04 001
Aufbauen längenorientiertes Standgerüst, Fassadengerüst DIN EN 12810-1, als Arbeitsgerüst DIN EN 12811-1, Lastklasse 4 (3 kN/m2), Breitenklasse SW09, Höhenklasse H 1, alle Gerüstlagen genutzt, verankern, Befestigung in der Tragkonstruktion aus Mauerwerk, Fassade mit WDVS, Dämmschichtdicke 220 mm, Einrüstung für Putzarbeiten, an senkrechten Bauwerksflächen, außen, aufstellen auf Gelände, Höhe der obersten Gerüstlage 12 m, Standfläche waagerecht, über Lastverteiler belastbar.
Menge: 1025,000 m2

**02.2 Abbauen längenorientiert Standgerüst Arbeitsgerüst 3kN/m2 SW09 H1**
STLB-Bau 2025-10 001
Abbauen längenorientiertes Standgerüst, Fassadengerüst DIN EN 12810-1, als Arbeitsgerüst DIN EN 12811-1, Lastklasse 4 (3 kN/m2), Breitenklasse SW09, Höhenklasse H 1, alle Gerüstlagen genutzt, an senkrechten Bauwerksflächen, außen, Höhe der obersten Gerüstlage 12 m, über Lastverteiler belastbar.
Menge: 1025,000 m2

**02.3 Gebrauchsüberlassung Arbeitsgerüst nach Grundeinsatzzeit**
Vorhalten des Gerüstes aus Pos. 02-.10 nach der Grundeinsatzzeit für weiter 60 Wochen(Abrechnungseinheit: 1m² / Wo)
Menge: 61500,000 m2Wo

**02.4 Aufbauen Belagverbreiterung wandseitig B 0,33-0,66m**
STLB-Bau 2025-10 001
Aufbauen Belagverbreiterung wandseitig,
für Standgerüste, längenorientiert, Konsolbreite über 0,33 bis 0,66 m.
Menge: 415,000 m

**02.5 Abbauen Belagverbreiterung wandseitig B 0,33-0,66m**
STLB-Bau 2025-10 001
Abbauen Belagverbreiterung wandseitig,
für Standgerüste, längenorientiert, Konsolbreite über 0,33 bis 0,66 m.
Menge: 415,000 m

**02.6 Vorhaltung Belagverbreiterung nach Grundeinsatzzeit**
Vorhalten der Belagverbreiterung aus Pos. 02.3 nach der Grundeinsatzzeit für weiter 60 Wochen (Abrechnungseinheit: 1m / Wo)
Menge: 24900,000 mWo

**02.7 Aufbauen Überbrückung Systemgitterträger L bis 5m H bis 4m**
STLB-Bau 2025-10 001
Aufbauen Überbrückung in Gerüst,
aus Systemgitterträgern, Länge des überbrückten Zwischenraumes (Spannweite) bis 5 m, Höhe über Standfläche bis 4 m, über Eingang, ohne Gerüstbelag in Überbrückungshöhe.
Menge: 4,000 St

**02.8 Abbauen Überbrückung Systemgitterträger L bis 5m H bis 4m**
STLB-Bau 2025-10 001
Abbauen Überbrückung in Gerüst,
aus Systemgitterträgern, Länge des überbrückten Zwischenraumes (Spannweite) bis 5 m, Höhe über Standfläche bis 4 m, über Eingang, ohne Gerüstbelag in Überbrückungshöhe.
Menge: 4,000 St

**02.9 Vorhaltung Überbrückung nach Grundeinsatzzeit**
Vorhalten der Überbrückung aus Pos. 02.5 nach der Grundeinsatzzeit (Abrechnungseinheit: 1St / Wo)
Menge: 120,000 StWo

**02.10 Arbeitsgerüst umbauen**
Arbeitsgerüst umbauen (abbauen und an anderer Stelle des Gebäudes aufbauen), Diese Position findet nur auf Anordnung der Bauleitung Anwendung.
Menge: 190,000 m2

**02.11 Aufbauen fahrbares Gerüst Stahlrohr 1,5kN/m2 Abst. 2m 2Lagen H 4m**
STLB-Bau 2025-10 001
Aufbauen fahrbares Gerüst,
Stahlrohrkupplungsgerüst DIN 4420-3, Lastklasse 2 (1,5 kN/m2), Höhenabstand der Gerüstlagen 2 m, 2 genutzte Gerüstlagen, Höhe der obersten Gerüstlage 4 m, im Gebäude.
Menge: 1,000 St

**02.12 Abbauen fahrbares Gerüst Stahlrohr 1,5kN/m2 Abst. 2m 2Lagen H 4m**
STLB-Bau 2025-10 001
Abbauen fahrbares Gerüst,
Stahlrohrkupplungsgerüst DIN 4420-3, Lastklasse 2 (1,5 kN/m2), Höhenabstand der Gerüstlagen 2 m, 2 genutzte Gerüstlagen, Höhe der obersten Gerüstlage 4 m, im Gebäude.
Menge: 1,000 St

**02.13 Gebrauchsüberlassung fahrbares Gerüst Stahlrohr 1,5kN/m2 Abst. 2m 2Lagen H 4m**
STLB-Bau 2025-10 001
Gebrauchsüberlassung für fahrbares Gerüst,
Positionsmenge = Produkt aus
2 St
(Gebrauchsüberlassungsmenge)
mal
40 Wochen
(Gebrauchsüberlassungsdauer)
Stahlrohrkupplungsgerüst DIN 4420-3, Lastklasse 2 (1,5 kN/m2), Höhenabstand der Gerüstlagen 2 m, 2 genutzte Gerüstlagen, Höhe der obersten Gerüstlage 4 m, im Gebäude.
Menge: 40,000 StWo

**02.14 Aufbauen fahrbares Gerüst Stahlrohr 1,5kN/m2 Abst. 2m 2Lagen H 6m**
STLB-Bau 2025-10 001
Aufbauen fahrbares Gerüst,
Stahlrohrkupplungsgerüst DIN 4420-3, Lastklasse 2 (1,5 kN/m2), Höhenabstand der Gerüstlagen 2 m, 2 genutzte Gerüstlagen, Höhe der obersten Gerüstlage 6 m, im Gebäude.
Menge: 1,000 St

**02.15 Abbauen fahrbares Gerüst Stahlrohr 1,5kN/m2 Abst. 2m 2Lagen H 6m**
STLB-Bau 2025-10 001
Abbauen fahrbares Gerüst,
Stahlrohrkupplungsgerüst DIN 4420-3, Lastklasse 2 (1,5 kN/m2), Höhenabstand der Gerüstlagen 2 m, 2 genutzte Gerüstlagen, Höhe der obersten Gerüstlage 6 m, im Gebäude.
Menge: 1,000 St

**02.16 Gebrauchsüberlassung fahrbares Gerüst Stahlrohr 1,5kN/m2 Abst. 2m 2Lagen H 6m**
STLB-Bau 2025-10 001
Gebrauchsüberlassung für fahrbares Gerüst,
Positionsmenge = Produkt aus
2 St
(Gebrauchsüberlassungsmenge)
mal
40 Wochen
(Gebrauchsüberlassungsdauer)
Stahlrohrkupplungsgerüst DIN 4420-3, Lastklasse 2 (1,5 kN/m2), Höhenabstand der Gerüstlagen 2 m, 2 genutzte Gerüstlagen, Höhe der obersten Gerüstlage 6 m, im Gebäude.
Menge: 40,000 StWo

**02.17 Schutznetz L 10-20m B 10-20m aufbauen Einbau-H 3m**
STLB-Bau 2025-10 000
Schutznetz DIN EN 1263-1, DGUV Regel 101-011, unter der Gesamtfläche, Länge über 10 bis 20 m, Breite über 10 bis 20 m, Fläche unterm Auffangnetz frei zugänglich, aufbauen, Einbauhöhe 3 m über Gelände, Befestigung an Mauerwerk.
Menge: 150,000 m2

**02.18 Schutznetz L 10-20m B 10-20m vorhalten Einbau-H 3m**
STLB-Bau 2025-10 000
Schutznetz DIN EN 1263-1, DGUV Regel 101-011, unter der Gesamtfläche, Länge über 10 bis 20 m, Breite über 10 bis 20 m, Fläche unterm Auffangnetz frei zugänglich, vorhalten, Einbauhöhe 3 m über Gelände,
Positionsmenge = Produkt aus '1'
(Vorhaltemenge)
mal '40'
(Vorhaltedauer).
Menge: 6000,000 m2Wo

**02.19 Schutznetz L 10-20m B 10-20m entfernen Einbau-H 3m**
STLB-Bau 2025-10 000
Schutznetz DIN EN 1263-1, DGUV Regel 101-011, unter der Gesamtfläche, Länge über 10 bis 20 m, Breite über 10 bis 20 m, Fläche unterm Auffangnetz frei zugänglich, entfernen, Einbauhöhe 3 m über Gelände, Befestigung an Mauerwerk.
Menge: 150,000 m2

**02.20 Aufbauen Treppenturm Systemgerüst H 12m**
Aufbauen Treppenturm als Höhenzugang zum Fassadengerüst aus Pos. 02.1 gemäß TRBS 2121-1 und DGUV Regel 101-011, aus Systemgerüstbauteilen, Höhe der obersten Gerüstlage 12 m, Grundrissfläche je Treppenturm ca. 1,50 × 2,50 m, mit umlaufendem Seitenschutz (Geländer-, Zwischen- und Bordbrettholm), Treppenlauf mit rutschsicheren Stufen, Zwischenpodeste in jeder Gerüstlage, Anbindung an das Fassadengerüst in jeder Gerüstlage als begehbarer Übergang.

Einschließlich aller erforderlichen Fundierungen, Lastverteiler, Verankerungen am Bauwerk, Montage und Anlieferung.

Standorte nach Abstimmung mit der Bauleitung, voraussichtlich Nordwest- und Südostseite des Gebäudes.
Menge: 2,000 St

**02.21 Abbauen Treppenturm Systemgerüst H 12m**
Abbauen der Treppentürme aus Pos. 02.20, einschließlich Demontage sämtlicher Anbindungen an das Fassadengerüst, Abtransport aller Gerüstbauteile und Wiederherstellung des Untergrundes.
Menge: 2,000 St

**02.22 Gebrauchsüberlassung Treppenturm nach Grundeinsatzzeit**
Vorhalten der Treppentürme aus Pos. 02.20 nach Ablauf der Grundeinsatzzeit, einschließlich regelmäßiger Kontrolle, Instandhaltung und Aufrechterhaltung der Verkehrssicherheit.
Positionsmenge = Produkt aus 2 St (Vorhaltemenge) mal 60 Wochen (Vorhaltedauer)
Menge: 120,000 m2Wo

### Titel 03 Erdarbeiten

*Hinweis: Hinweis Baugrundgutachten*
Eine Baugrunduntersuchung liegt durch Geotechnik-Institut-Dr. Höfer GmbH & Co. KG vom 07-09-2023 mit Ergänzung vom 20-02-2024 (Anlage) vor. Die Leistungen und Nebenleistungen sind nach den DIN-Vorschriften eigenverantwortlich durchzuführen.

Der Baugrund wird bauseitig durch ein Rüttelstopfverfahren ertüchtigt und durch den beauftragten Bodengutacher in der Ausführung begleitet.
Nach Fertigstellung der Baugrundertüchtigung wird die Gründungsebene für den Neubau an den AN für die weiteren Rohbauarbeiten übergeben.

**03.1 Boden Baugrube, höhenmäßig beiarbeiten**
Vorhandenen Baugurund nach Ertüchtigung mittels Rüttelstopfverfahren im Auf- und Abtrag ca. 15cm Feinplanung herstellen und Baugrund nachverdichten.
Menge: 1065,000 m2

**03.2 Erdaushub der Streifen- und Einzelfundamente/Frostschürze**
*** Bezugsbeschreibung
Boden für Streifenfundament/Frostschürze, ab Baugrubensohle, profilgerecht lösen, direkt laden, auf LKW des AN laden, die Entsorgung wird gesondert vergütet, Abfall ist nicht gefährlich, nicht schadstoffbelastet, Gesamtlänge über 15 bis 20 m, Aushubtiefe bis 1 m, Homogenbereich 1, mit einer Bodengruppe, Bodengruppe 1 GU DIN 18196 (Kies-Schluff-Gemisch), Tiefe oberer Horizont des Homogenbereiches von 0 m, Tiefe unterer Horizont des Homogenbereiches bis 5 m, Baumaßnahme der Geotechnischen Kategorie 1 DIN 4020, - Konsistenz DIN EN ISO 14688-1 fest, Mengenermittlung nach Aufmaß an der Entnahmestelle.
Menge: 21,000 m3

**03.3 Erdaushub der Grundleitungen für Schmutzwasser**
*** wie Position 03.2
für die Grundleitungen.
Menge: 38,000 m3

**03.4 Leitungszone / Sandbett für Grundleitungen Schmutzwasser herstellen**
Beschreibung
Boden für die Leitungszone (Bettungsschicht) von Schmutzwassergrundleitungen liefern, profilgerecht einbauen und verdichten. Der Einbau erfolgt gemäß den Vorgaben der DIN EN 1610 sowie DIN 4124.

Leistungsumfang & Materialvorgaben:
- Materialart: Primärbaustoff (Natursand), umwelttechnisch unbedenklich.
- Bodenklassifikation: Bodengruppe SE (enggestufter Sand) gemäß DIN 18196.
- Geometrie: Einbaudicke der Bettungsschicht bis 1,00 m (gemäß Leitungsgefälle und Profilvorgabe).
- Verdichtung: Lageweise einbauen und schonend verdichten. Geforderter Verdichtungsgrad DPr ≥ 97 % (bzw. gemäß statischer Berechnung für die Rohrleitung).
- Abrechnung: Die Mengenermittlung erfolgt nach Gewicht in Tonnen (t) auf Grundlage von amtlich anerkannten, fahrzeugbezogenen Wiegeprotokollen (Lieferscheinen) der Verladestelle/des Lieferwerks gemäß VOB/C DIN 18306.
Menge: 64,000 t

**03.5 Erdaushub der Grundleitungen für Regenwasser**
*** wie Position 03.2
für die Grundleitungen für Regenwasser.
Menge: 38,000 m3

**03.6 Leitungszone / Sandbett für Grundleitungen Regenwasser herstellen (Abrechnung nach Gewicht)**
Beschreibung
Boden für die Leitungszone (Bettungsschicht) von Regenwassergrundleitungen liefern, profilgerecht einbauen und verdichten. Der Einbau erfolgt nach den anerkannten Regeln der Technik gemäß DIN EN 1610 sowie DIN 4124.

Leistungsumfang & Materialvorgaben
- Materialart: Primärbaustoff (Natursand), umwelttechnisch unbedenklich.
- Bodenklassifikation: Bodengruppe SE (enggestufter Sand) gemäß DIN 18196.
- Geometrie: Einbaudicke der Bettungsschicht bis 1,00 m (gemäß Leitungsgefälle und Profilvorgabe).
- Verdichtung: Lageweise einbauen und schonend verdichten. Geforderter Verdichtungsgrad DPr ≥ 97 % (bzw. gemäß statischer Berechnung für die Rohrleitung).
- Abrechnung: Die Mengenermittlung erfolgt nach Gewicht in Tonnen (t) auf Grundlage von amtlich anerkannten, fahrzeugbezogenen Wiegeprotokollen (Lieferscheinen) der Verladestelle/des Lieferwerks gemäß VOB/C DIN 18306.
Menge: 52,000 t

**03.7 Arbeitsraum verfüllen mit Natursteinschotter**
Beschreibung
Natursteinschotter als Primärbaustoff liefern, in den Arbeitsraum einbauen und maschinell verdichten.

Leistungsumfang & Materialvorgaben:
- Material: Natursteinschotter (z. B. Kalkstein oder Basalt), Frostschutzmaterial, Körnung 0/45 mm. Das Material muss umwelttechnisch unbedenklich sein (gemäß ErsatzbaustoffV).
- Einbau: Lagenweise einbauen (Schüttdicke max. 30 cm) und setzungsfrei maschinell verdichten. Die Abdichtung und Dämmung des Bauwerks sind dabei vor Beschädigungen zu schützen.
- Verdichtungsanforderung: Geforderter Verdichtungsgrad DPr ≥ 100 %
- Abrechnung: Die Mengenermittlung erfolgt nach Raummaß (cbm) im eingebauten Zustand auf Grundlage des theoretischen Profils. Begrenzt wird das Abrechnungsmaß durch die Außenkante des Bauwerks, die theoretische Arbeitsraumbreite gemäß DIN 4124 (z. B. 0,50 m) sowie den geplanten Böschungswinkel. Etwaiges Überprofil (Mehraushub) wird nicht vergütet.
Menge: 100,000 m3

**03.8 Erdaushub Handschachtung**
entsprechend der statischen Erfordernissen in ausheben und aufladen und abfahren. Bodenklasse III bis V. Abrechnung nach statisch erforderlichen Querschnitten.
Menge: 5,000 m3

**03.9 Abtransport und Verwertung Erdaushub (unbelastet)**
Den in der Vorpositionen gelösten und geladenen Erdaushub abtransportieren und einer ordnungsgemäßen Verwertung oder Beseitigung zuführen.

Leistungsumfang:

- Transport: Abtransport des Bodenmaterials (Homogenbereich 1, Bodengruppe GU nach DIN 18196, Kies-Schluff-Gemisch) von der Baustelle zu einer vom Auftragnehmer zu stellenden und rechtlich zugelassenen Verwertungs- oder Entsorgungsanlage.

- Gebühren & Kosten: Sämtliche Transportkosten, Mautgebühren sowie Kipp-, Verwertungs- und Deponiegebühren der Annahmestelle sind in den Einheitspreis einzukalkulieren.

- Abfallrechtliche Einstufung: Der Abfall ist vertraglich als nicht gefährlich und nicht schadstoffbelastet eingestuft (z. B. Materialklasse BM-0 / BM-F0 gemäß ErsatzbaustoffV).

- Nachweisführung: Die ordnungsgemäße Verwertung/Beseitigung ist durch geeignete Lieferscheine/Wiegeprotokolle und Verbleibsnachweise gemäß Kreislaufwirtschaftsgesetz (KrWG) zu belegen. Die Belege sind unaufgefordert in prüffähiger Form zu übergeben.

- Abrechnung: Die Mengenermittlung erfolgt exakt analog zur Vorposition nach Aufmaß an der Entnahmestelle (im festen Raummaß in der Baugrube). Eine Umrechnung von Wiegescheinen in Festmaß durch Auflockerungsfaktoren entfällt für die Rechnungsstellung, das Risiko der Auflockerung trägt der Auftragnehmer bei der Kalkulation seines Einheitspreises.
Menge: 106,500 m3

**03.10 Plattendruckversuche**
auf verdichtetem Boden, als Nachweis.
Menge: 4,000 St

### Titel 04 Entwässerungsarbeiten

#### Bereich 04.01 Regenwassser und Schmutzwasser - Rohrleitungen und Zubehör

*Hinweis: Vollwandabwasserrohre und Formstücke aus Polypropylen*
Vollwandabwasserrohre und Formstücke aus Polypropylen mit mineralischen Additiven veredelt (PP-MD) gemäß DIN EN 14758-1-:2005 und werksseitig eingelegter Lippendichtung. Hochlastkanalrohr mit hoher Ringsteifigkeit > SN 10 (gemäß MPA-Gutachten: > 10 kN/m² nach DIN EN ISO 9969) im Schwerlastbereich (SLW 60) einsetzbar. Die Rohrleitungen sind unter Beachtung der DIN EN 1610 und der Hersteller- Verlegeanleitung zu verlegen.
Die vorgenannten Anforderungen gelten für alle folgenden Positionen (Rohrleitungen und Formteile.
Die Rohrleitungen sind in einem Graben mit Sandbett und Gefälle zu verlegen. Der Graben wird in einer separaten Position beschrieben. Einschließlich Klein- und Verbindungsteile.

Liefern und betriebsfertig montieren.

**04.01.1 Vollwandabwasserrohre Polypropylen - Rohr DN 110**
Grundleitungen als Vollwandabwasserrohre aus Polypropylen wie zu vor beschrieben, jedoch Rohr DN 110.

Liefern und betriebsfertig montieren
Menge: 190,000 m

**04.01.2 Vollwandabwasserrohre Polypropylen - Rohr DN 125**
Grundleitungen als Vollwandabwasserrohre aus Polypropylen wie zu vor beschrieben, jedoch Rohr DN 125.

Liefern und betriebsfertig montieren
Menge: 20,000 m

**04.01.3 Vollwandabwasserrohre Polypropylen - Rohr DN 160**
Grundleitungen als Vollwandabwasserrohre aus Polypropylen wie zu vor beschrieben, jedoch Rohr DN 160.

Liefern und betriebsfertig montieren
Menge: 26,000 m

*Hinweis: Vollwandabwasserrohre Polypropylen - Bogen*
Grundleitungen als Vollwandabwasserrohre aus Polypropylen wie zu vor beschrieben, jedoch als Formteil Bogen inkl. aller Winkelgrande 0-90°

**04.01.4 Vollwandabwasserrohre Polypropylen - Bogen DN 110**
Grundleitungen als Vollwandabwasserrohre aus Polypropylen wie zu vor beschrieben, jedoch als Formteil Bogen alle Winkelgrade 0-90° DN 110

Liefern und betriebsfertig montieren
Menge: 60,000 St

**04.01.5 Vollwandabwasserrohre Polypropylen - Bogen DN 125**
Grundleitungen als Vollwandabwasserrohre aus Polypropylen wie zu vor beschrieben, jedoch als Formteil Bogen alle Winkelgrade 0-90° DN 125

Liefern und betriebsfertig montieren
Menge: 4,000 St

**04.01.6 Vollwandabwasserrohre Polypropylen - Bogen DN 160**
Grundleitungen als Vollwandabwasserrohre aus Polypropylen wie zu vor beschrieben, jedoch als Formteil Bogen alle Winkelgrade 0-90° DN 160

Liefern und betriebsfertig montieren
Menge: 0,000 St

*Hinweis: Vollwandabwasserrohre Polypropylen - Einfachabzweig*
Grundleitungen als Vollwandabwasserrohre aus Polypropylen wie zu vor beschrieben, jedoch als Formteil Einfachabzweig. Als Gleichweit- oder Reduzier- Abzweig. Abrechnungsgrundlage ist der Hauptdurchmesser. Wenn die Reduzierung im Abzweig möglich ist, erfolgt keine separate Vergütung einer Reduziermuffe. Inkl. aller Winkelgrande des Abzweig 0-90°.

**04.01.7 Vollwandabwasserrohre Polypropylen - Einfachabzweig DN 110**
Grundleitungen als Vollwandabwasserrohre aus Polypropylen wie zu vor beschrieben, jedoch als Formteil Einfachabzweig
DN 110

Liefern und betriebsfertig montieren
Menge: 20,000 St

**04.01.8 Vollwandabwasserrohre Polypropylen - Einfachabzweig DN 125**
Grundleitungen als Vollwandabwasserrohre aus Polypropylen wie zu vor beschrieben, jedoch als Formteil Einfachabzweig
DN 125

Liefern und betriebsfertig montieren
Menge: 1,000 St

**04.01.9 Vollwandabwasserrohre Polypropylen - Einfachabzweig DN 160**
Grundleitungen als Vollwandabwasserrohre aus Polypropylen wie zu vor beschrieben, jedoch als Formteil Einfachabzweig
DN 160

Liefern und betriebsfertig montieren
Menge: 2,000 St

*Hinweis: Vollwandabwasserrohre Polypropylen - Reduktion*
Grundleitungen als Vollwandabwasserrohre aus Polypropylen wie zu vor beschrieben, jedoch als Formteil Reduktion asymmetrisch auf die nächst kleinere Rohrdimension

**04.01.10 Vollwandabwasserrohre Polypropylen - Reduktion DN 125/110**
Grundleitungen als Vollwandabwasserrohre aus Polypropylen wie zu vor beschrieben, jedoch als Formteil Reduktion
DN 125/110

Liefern und betriebsfertig montieren
Menge: 4,000 St

**04.01.11 Vollwandabwasserrohre Polypropylen - Reduktion DN 160/110**
Grundleitungen als Vollwandabwasserrohre aus Polypropylen wie zu vor beschrieben, jedoch als Formteil Reduktion
DN 160/110

Liefern und betriebsfertig montieren
Menge: 1,000 St

*Hinweis: Vollwandabwasserrohre Polypropylen - Überschiebe- oder Doppelmuffe*
Grundleitungen als Vollwandabwasserrohre aus Polypropylen wie zu vor beschrieben, jedoch als Formteil Überschiebe- oder Doppelmuffe

Liefern und betriebsfertig montieren.

**04.01.12 Vollwandabwasserrohre Polypropylen - Überschiebe- oder Doppelmuffe DN 110**
Grundleitungen als Vollwandabwasserrohre aus Polypropylen wie zu vor beschrieben, jedoch als Formteil Überschiebe- oder Doppelmuffe DN 110

Liefern und betriebsfertig montieren
Menge: 45,000 St

**04.01.13 Vollwandabwasserrohre Polypropylen - Überschiebe- oder Doppelmuffe DN 125**
Grundleitungen als Vollwandabwasserrohre aus Polypropylen wie zu vor beschrieben, jedoch als Formteil Überschiebe- oder Doppelmuffe DN 125

Liefern und betriebsfertig montieren
Menge: 5,000 St

**04.01.14 Vollwandabwasserrohre Polypropylen - Überschiebe- oder Doppelmuffe DN 160**
Grundleitungen als Vollwandabwasserrohre aus Polypropylen wie zu vor beschrieben, jedoch als Formteil Überschiebe- oder Doppelmuffe DN 160

Liefern und betriebsfertig montieren
Menge: 5,000 St

*Hinweis: Vollwandabwasserrohre Polypropylen - Muffenstopfen*
Grundleitungen als Vollwandabwasserrohre aus Polypropylen wie zu vor beschrieben, jedoch als Formteil Muffenstopfen

Liefern und betriebsfertig montieren.

**04.01.15 Vollwandabwasserrohre Polypropylen - Muffenstopfen DN 110**
Grundleitungen als Vollwandabwasserrohre aus Polypropylen wie zu vor beschrieben, jedoch als Formteil Muffenstopfen
DN 110

Liefern und betriebsfertig montieren
Menge: 15,000 St

**04.01.16 Vollwandabwasserrohre Polypropylen - Muffenstopfen DN 125**
Grundleitungen als Vollwandabwasserrohre aus Polypropylen wie zu vor beschrieben, jedoch als Formteil Muffenstopfen
DN 125

Liefern und betriebsfertig montieren
Menge: 5,000 St

**04.01.17 Vollwandabwasserrohre Polypropylen - Muffenstopfen DN 160**
Grundleitungen als Vollwandabwasserrohre aus Polypropylen wie zu vor beschrieben, jedoch als Formteil Muffenstopfen
DN 160

Liefern und betriebsfertig montieren
Menge: 2,000 St

*Hinweis: Sonstiges*

**04.01.18 PVC- Warnband**
PVC- Warnband "breit" über der Leitungszone nach dem
Verdichtungsprozeß auslegen, incl. Hausanschlüsse.
Farbe: entsprechend eingesetztes Abwasserrohr

Liefern und betriebsfertig montieren
Menge: 190,000 m

**04.01.19 Foto-Dokumentation Grundleitungen und Schächte**
*** Pauschalposition
Foto-Dokumentation der verlegten Grundleitungen und Schächte im offenen Rohrgraben (Sandbett unter der Leitung). Die Leitungen müssen in ihrem Verlauf klar erkennbar und die Teilstrecken zuordnenbar sein. Dimensionsänderungen und Formteile sind in den Stuckzahlen bildlich festzuhalten. Die Foto-Dokumentation ist den Aufmaßen zwingend beizulegen und wird nur gemeinschaftlich anerkannt!!
Menge: 1,000 psch

**04.01.20 Grundleitung zwischenzeitlich Abdichten**
*** Pauschalposition
zuvor beschriebene Grundleitung während der Baumaßnahme temporär Abdichten, incl. der Anschlussstutzen in sämtlichen Dimensionen.
Menge: 1,000 psch

**04.01.21 Zustands und Funktionsprüfung**
Druckproben (Dichtigkeitsprüfung) der vorgenannten Grundleitung, auch in Teilabschnitten. Erstellung eines Protkoll gem. der abgedrückten Teilabschnitte. Die Dokumentation ist Bestandteil der Revisionsunterlagen.
Menge: 230,000 m

**04.01.22 Kamerabefahrung Grundleitung**
Kamerabefahrung nach Fertigstellung der vorgenannten Grundleitung, auch in Teilabschnitten. Erstellung von Protkollen gem. der befahrenen Teilabschnitte. Erstellen einer DVD bzw. CD mit Aufzeichnung der Kanalprüfung. Die Dokumentation ist Bestandteil der Revisionsunterlagen.
Menge: 230,000 m

**04.01.23 Durchspülen Grundleitungen**
Durchspülen der neu verlegten Grundleitungen auch in Teilabschnitten, zur Sicherstellung dass während der Baumaßnahmen keine größeren Gegenstände in die Leitung gefallen sind und dort verbleiben.
Erstellung von Protkollen gem. der gespülten Teilabschnitte. Die Dokumentation ist Bestandteil der Revisionsunterlagen.
Menge: 230,000 m

**04.01.24 Einmessen der Rohrleitungsverläufe**
*** Pauschalposition
Einmessen und Dokumentation der tatsächlichen Trassenverläufe. Darstellung der Trassen auf aktuellen Planunterlagen. Unterlagen werden im Anschluss Bestandteil der Revisionsunterlagen. Die Unterlagen können während der Baumaßnahme zur Koordinierung weiterer Gewerke auch in Teilabschnitten schon verlangt werden.
Menge: 1,000 psch

#### Bereich 04.02 Regenwasser und Schmutzwasser - Schächte und Zubehör

*Hinweis: PP- Schachtbauwerk DN 400*
PP- Schacht DN 400, gerader oder Y- Durchgang, mit Teleskopabdeckung H = 0,75 bis 1,25 m. Standard Höhe Schachtgrundkörper min. 1000 mm. Liefern sowie höhen- und fluchtgerechtes Versetzen des Reinigungs- und Inspektionsschachtes aus Polypropylen. Zu- und Ablauf- Muffen mit Dichtungen zum direkten Anschluss von glattwandigen polymeren Kanalrohren. Bermenhöhe 1/1 D nach DIN 4034-1.Gerinnegefälle 0%; entsprechend DIN EN 476, DIN EN 752 und in Anlehnung an DIN 19537.Schacht komplett mit teleskopierbarer Schachtverlängerung aus PP Rohr DN 315, EPDM-Manschette und fest installierter, kompletter Schachtabdeckung Klasse D, Rahmen und Deckel aus Gusseisen ohne Lüftungsöffnungen. Anschluss der Zu- und Ablaufleitungen sind ebenfalls zu berücksichtigen

Liefern und betriebsfertig montieren.

**04.02.1 PP- Schachtbauwerk DN 400, gerader Durchgang DN 160**
Schachtbauwerk DN 400 aus Polypropylen wie zuvor beschrieben, jedoch als Schachtbauwerk mit geradem Durchgang DN 160

Liefern und betriebsfertig montieren
Menge: 1,000 St

**04.02.2 PP- Schachtbauwerk DN 400, rechts- mitte- links Durchgang DN 160**
Schachtbauwerk DN 400 aus Polypropylen wie zuvor beschrieben, jedoch als Schachtbauwerk mit Y- Durchgang (rechts-mitte-links Durchgang) DN 160

Liefern und betriebsfertig montieren
Menge: 4,000 St

*Hinweis: Steigrohr für PP- Schachtbauwerk DN 400*
Zulage für die Verlängerung des Steigrohres für tieferliegende Schächte aus glattem PP Rohr, liefern und in Schacht einbauen.

**04.02.3 Steigrohr für PP- Schachtbauwerk DN 400 bis 1500 mm**
Steigrohr DN 400 wie zuvor beschrieben, zusätzlich 1500 mm

Liefern und betriebsfertig montieren
Menge: 5,000 St

### Titel 05 Abdichtungsarbeiten

**05.1 Abdichtung in/unter Wand D 25-40cm W4-E Bitumen-Dachdichtungsbahn PV200DD MSB-Q Bürstenstreich-Gießverf**
STLB-Bau 2025-10 018
Abdichtung in oder unter Wänden DIN 18533-1 und DIN 18533-2, Wanddicke über 25 bis 40 cm, Raumnutzungsklasse RN1-E (geringe Anforderung), Wassereinwirkungsklasse W4-E (Spritzwasser und Bodenfeuchte am Wandsockel sowie Kapillarwasser in und unter Wänden), Rissklasse R1-E (gering), Rissüberbrückungsklasse RÜ1-E (geringe Rissüberbrückung bis 0,2 mm),
eine Lage Bitumen-Dachdichtungsbahnen PV 200 DD mit Polyestervlieseinlage 200/250 g/m2, Anwendungstyp MSB-Q (Mauersperrbahn, mit Querkraftübertragung) DIN/TS 20000-202, im Bürstenstreich- und Gießverfahren aufbringen.
Menge: 28,500 m2

**05.2 Sockelabdichtung (W4-E) mit überputzbarer MDS als Komplettsystem**
Beschreibung
Bauwerksabdichtung im Wandsockelbereich gegen Spritzwasser und Bodenfeuchte gemäß DIN 18533 (Wassereinwirkungsklasse W4-E) liefern und als Komplettleistung inklusive aller erforderlichen Vorbehandlungen herstellen.

Leistungsumfang & Materialvorgaben:

- Wassereinwirkungsklasse / Rissklasse: W4-E (Spritzwasser) / R1-E.
- Geometrie / Höhenentwicklung: Die Abdichtung ist von mindestens 20 cm unter der geplanten Geländeoberkante (GOK) bis mindestens 30 cm über der geplanten GOK (bzw. bis zur Unterkante der Fassadendämmung/Putzlinie) hochzuführen.
- Überlappung: Im erdberührten Bereich ist eine vollflächige Überlappung von mindestens 10 cm mit der bauseits vorhandenen Wandabdichtung (z.B. PMBC oder MDS) herzustellen.
- Material: Rissüberbrückende, polymermodifizierte mineralische Dichtungsschlämme (MDS), UV-beständig und systemgeprüft überputzbar.
- Ausführung: Zweilagiger Auftrag im Spachtel- oder Schlämmverfahren.
- Schichtdicke: Die erforderliche Mindesttrockenschichtdicke für W4-E beträgt 2,0 mm (Nassschichtdicken-Zuschlag ist vom AN einzukalkulieren).

Ausdrücklich inkludierte Vor- und Nebenleistungen (in den EP einzukalkulieren):

- Untergrund mechanisch reinigen (Abkehren, Entfernen loser Teile).
- Systemgerechte Grundierung bzw. mattfeuchtes Vornässen des Untergrundes.
- Porenverschluss / Kratzspachtelung zur Vermeidung von Blasenbildung vollflächig aufziehen.
- Einarbeiten von systemkonformen Verstärkungsstreifen/Fugeneinlagen im Bereich von Materialwechseln (z.B. Übergang Bodenplatte/Wand oder Beton/Mauerwerk).

Abrechnung: Die Mengenermittlung erfolgt nach der tatsächlich abgedichteten Fläche in Quadratmetern (m²).
Menge: 175,000 m2

**05.3 Perimeterdämmung Fundamente/Frostschürzen (XPS, d = 160 mm)**
Wärmedämmung als Perimeterdämmung an erdberührten Fundamenten und Frostschürzen liefern und wärmebrückenfrei auf der WU-Betonoberfläche befestigen.

Leistungsumfang & Materialvorgaben:

Material: Polystyrol-Hartschaum (XPS) gemäß DIN EN 13164, FCKW- und HFCKW-frei. Stufenfalz oder Nut-und-Feder-Ausbildung zur Vermeidung von Wärmebrücken.

Anwendungsgebiet: PW-dh gemäß DIN 4108-10 (Perimeterdämmung Wand, hohe Druckbelastbarkeit).

Wärmeleitfähigkeit: Bemessungswert max. 0,038 W/(mK), Nennwert max. 0,037 W/(mK).

Plattendicke: 160 mm.

Verklebung: Die Befestigung erfolgt zwingend mit einem für die Verklebung auf WU-Betonoberflächen geeigneten und bauaufsichtlich zugelassenen Klebemörtel bzw. 2K-PUR-Kleber. Bitumenhaltige Kleber sind unzulässig. Der AN hat die Eignung des Klebesystems für den Untergrund (unbehandelter WU-Beton) vor Ausführungsbeginn durch Vorlage der Herstellerfreigabe nachzuweisen.

Ausführung: Die Platten sind im Verband, dicht gestoßen und fluchtgerecht anzubringen. Der Kleber ist vollflächig aufzukämmen, um ein Hinterlaufen durch Sickerwasser zu verhindern. Die WU-Betonoberfläche ist vor dem Aufkleben von losen Bestandteilen, Schalungsrückständen und Trennmittelresten zu reinigen.

Abrechnung: Die Mengenermittlung erfolgt nach DIN 18336 nach der tatsächlich gedämmten Fläche in Quadratmetern (m²). Verschnitt ist in den Einheitspreis einzukalkulieren.
Menge: 216,500 m2

**05.4 Perimeterdämmung Fundamente/Frostschürzen (XPS, d = 120 mm)**
Wärmedämmung als Perimeterdämmung an erdberührten Fundamenten und Frostschürzen liefern und wärmebrückenfrei auf der WU-Betonoberfläche befestigen.

Leistungsumfang & Materialvorgaben:

Material: Polystyrol-Hartschaum (XPS) gemäß DIN EN 13164, FCKW- und HFCKW-frei. Stufenfalz oder Nut-und-Feder-Ausbildung zur Vermeidung von Wärmebrücken.

Anwendungsgebiet: PW-dh gemäß DIN 4108-10 (Perimeterdämmung Wand, hohe Druckbelastbarkeit).

Wärmeleitfähigkeit: Bemessungswert max. 0,038 W/(mK), Nennwert max. 0,037 W/(mK).

Plattendicke: 120 mm.

Verklebung: Die Befestigung erfolgt zwingend mit einem für die Verklebung auf WU-Betonoberflächen geeigneten und bauaufsichtlich zugelassenen Klebemörtel bzw. 2K-PUR-Kleber. Bitumenhaltige Kleber sind unzulässig. Der AN hat die Eignung des Klebesystems für den Untergrund (unbehandelter WU-Beton) vor Ausführungsbeginn durch Vorlage der Herstellerfreigabe nachzuweisen.

Ausführung: Die Platten sind im Verband, dicht gestoßen und fluchtgerecht anzubringen. Der Kleber ist vollflächig aufzukämmen, um ein Hinterlaufen durch Sickerwasser zu verhindern. Die WU-Betonoberfläche ist vor dem Aufkleben von losen Bestandteilen, Schalungsrückständen und Trennmittelresten zu reinigen.

Abrechnung: Die Mengenermittlung erfolgt nach DIN 18336 nach der tatsächlich gedämmten Fläche in Quadratmetern (m²). Verschnitt ist in den Einheitspreis einzukalkulieren.
Menge: 20,500 m2

**05.5 Perimeterdämmung Bodenplatte (XPS, d = 200 mm)**
Wärmedämmung als Perimeterdämmung unterhalb der erdberührten Bodenplatte liefern und einbauen.

Leistungsumfang & Materialvorgaben:

Material: Polystyrol-Hartschaum (XPS) gemäß DIN EN 13164, FCKW- und HFCKW-frei. Stufenfalz oder Nut-und-Feder-Ausbildung zur Vermeidung von Wärmebrücken.

Anwendungsgebiet: PB gemäß DIN 4108-10 (Perimeterdämmung unter lastabtragendem Bauteil).

Wärmeleitfähigkeit: Bemessungswert max. 0,038 W/(mK), Nennwert max. 0,037 W/(mK).

Plattendicke: 200 mm.
Druckfestigkeit: Die Druckfestigkeit bei 10 % Stauchung muss mindestens 300 kPa betragen. Der AN hat die Eignung der Dämmplatten für die auftretenden Lasten aus Bodenplatte und Nutzlast anhand der Tragwerksplanung zu prüfen und bei Erfordernis höherer Druckfestigkeitsklassen Bedenken beim AG anzumelden.

Einbau: Die Dämmplatten werden lose auf der vorhandenen PE-Trennlage (vgl. Pos. 07.01.6) verlegt. Die Verlegung erfolgt im Verband, dicht gestoßen und fluchtgerecht. Die Lagesicherung bis zum Betonieren der Bodenplatte ist durch den AN zu gewährleisten. Ein Verkleben ist nicht erforderlich mdash; die Fixierung erfolgt durch das Eigengewicht der Bodenplatte.

Der AN hat sicherzustellen, dass die Dämmplatten vor und während der Betonage gegen Aufschwimmen und Verschieben gesichert sind.

Abrechnung: Die Mengenermittlung erfolgt nach DIN 18336 nach der tatsächlich gedämmten Fläche in Quadratmetern (m²). Verschnitt ist in den Einheitspreis einzukalkulieren.
Menge: 837,000 m2

### Titel 06 Mauerarbeiten

#### Bereich 06.01 Erdgeschoss

**06.01.1 Mauerwerk Außenwand Hinterm. WDVS KS XL-PE SFK16 RDK1,8 D 24cm Dünnbettm. 998/240/498 EG**
STLB-Bau 2025-10 012
Mauerwerk der Außenwand, als Hintermauerung für Wärmedämm-Verbundsystem (WDVS),
Kalksandstein, DIN EN 771-2 in Verbindung mit DIN 20000-402, KS XL-PE, Festigkeitsklasse 16, Rohdichteklasse 1,8,
Mauerwerksdicke 24 cm, Dünnbettmörtel M 10 DIN 18580 oder DIN 20000-412 in Verbindung mit DIN EN 998-2, 998/240/498, Arbeitshöhe bis 3,5 m, Ausführung im Erdgeschoss.
Menge: 332,000 m2

**06.01.2 Mauerwerk Innenwand KS XL-PE SFK16 RDK2 D 24cm Dünnbettm. 998/240/498 EG**
STLB-Bau 2025-10 012
Mauerwerk der Innenwand,
Kalksandstein, DIN EN 771-2 in Verbindung mit DIN 20000-402, KS XL-PE, Festigkeitsklasse 16, Rohdichteklasse 2,
Mauerwerksdicke 24 cm, Dünnbettmörtel M 10 DIN 18580 oder DIN 20000-412 in Verbindung mit DIN EN 998-2, 998/240/498, Arbeitshöhe bis 3,5 m, Ausführung im Erdgeschoss.
Menge: 410,000 m2

**06.01.3 Mauerwerk Innenwand KS XL-PE SFK16 RDK2 D 11,5cm Dünnbettm. 998/115/498 EG**
STLB-Bau 2025-10 012
Mauerwerk der Innenwand,
Kalksandstein, DIN EN 771-2 in Verbindung mit DIN 20000-402, KS XL-PE, Festigkeitsklasse 16, Rohdichteklasse 2,
Mauerwerksdicke 11,5 cm, Dünnbettmörtel M 10 DIN 18580 oder DIN 20000-412 in Verbindung mit DIN EN 998-2, 998/115/498, Arbeitshöhe bis 3,5 m, Ausführung im Erdgeschoss.
Menge: 48,000 m2

**06.01.4 Öffnung b. Aufmauern herst. B 1127 mm H 1127 mm D 24cm**
STLB-Bau 2025-10 012
Herstellen von Öffnungen beim Aufmauern, als Fensteröffnung,
Breite Nennmaß Wandöffnung '1127'
  mm,
Höhe Nennmaß Wandöffnung '1127'
  mm, im Mauerwerk, in Außenwänden, Wanddicke 24 cm.
Menge: 7,000 St

**06.01.5 Öffnung b. Aufmauern herst. B 1127 mm H 2127 mm D 24cm**
STLB-Bau 2025-10 012
Herstellen von Öffnungen beim Aufmauern, als Fensteröffnung,
Breite Nennmaß Wandöffnung '1127'
  mm,
Höhe Nennmaß Wandöffnung '2127'
  mm, im Mauerwerk, in Außenwänden, Wanddicke 24 cm.
Menge: 5,000 St

**06.01.6 Öffnung b. Aufmauern herst. B 627 mm H 877 mm D 24cm**
STLB-Bau 2025-10 012
Herstellen von Öffnungen beim Aufmauern, als Fensteröffnung,
Breite Nennmaß Wandöffnung '627'
  mm,
Höhe Nennmaß Wandöffnung '877'
  mm, im Mauerwerk, in Außenwänden, Wanddicke 24 cm.
Menge: 2,000 St

**06.01.7 Öffnung b. Aufmauern herst. B 3250 mm H 1130 mm D 24cm**
STLB-Bau 2025-10 012
Herstellen von Öffnungen beim Aufmauern, als Fensteröffnung,
Breite Nennmaß Wandöffnung '3250'
  mm,
Höhe Nennmaß Wandöffnung '1130'
  mm, im Mauerwerk, in Außenwänden, Wanddicke 24 cm.
Menge: 2,000 St

**06.01.8 Öffnung b. Aufmauern herst. B 2130 mm H 1127 mm D 24cm**
STLB-Bau 2025-10 012
Herstellen von Öffnungen beim Aufmauern, als Fensteröffnung,
Breite Nennmaß Wandöffnung '2130'
  mm,
Höhe Nennmaß Wandöffnung '1127'
  mm, im Mauerwerk, in Außenwänden, Wanddicke 24 cm.
Menge: 3,000 St

**06.01.9 Öffnung b. Aufmauern herst. B 3252 mm H 1505 mm D 24cm**
STLB-Bau 2025-10 012
Herstellen von Öffnungen beim Aufmauern, als Fensteröffnung,
Breite Nennmaß Wandöffnung '3252'
  mm,
Höhe Nennmaß Wandöffnung '1505'
  mm, im Mauerwerk, in Außenwänden, Wanddicke 24 cm.
Menge: 1,000 St

**06.01.10 Öffnung b. Aufmauern herst. B 3002 mm H 2565 mm D 24cm**
STLB-Bau 2025-10 012
Herstellen von Öffnungen beim Aufmauern, als Fensteröffnung,
Breite Nennmaß Wandöffnung '3002'
  mm,
Höhe Nennmaß Wandöffnung '2565'
  mm, im Mauerwerk, in Außenwänden, Wanddicke 24 cm.
Menge: 2,000 St

**06.01.11 Öffnung b. Aufmauern herst. B 1130 mm H 2567 mm D 24cm**
STLB-Bau 2025-10 012
Herstellen von Öffnungen beim Aufmauern, als Fensteröffnung,
Breite Nennmaß Wandöffnung '1130'
  mm,
Höhe Nennmaß Wandöffnung '2567'
  mm, im Mauerwerk, in Außenwänden, Wanddicke 24 cm.
Menge: 4,000 St

**06.01.12 Öffnung b. Aufmauern herst. B 885 mm H 2315 mm D 11,5cm**
STLB-Bau 2025-10 012
Herstellen von Öffnungen beim Aufmauern, als Türöffnung,
Breite Nennmaß Wandöffnung '885'
  mm,
Höhe Nennmaß Wandöffnung '2315'
  mm, im Mauerwerk, in Innenwänden, Wanddicke 11,5 cm.
Menge: 2,000 St

**06.01.13 Öffnung b. Aufmauern herst. B 885 mm H 2315 mm D 24cm**
STLB-Bau 2025-10 012
Herstellen von Öffnungen beim Aufmauern, als Türöffnung,
Breite Nennmaß Wandöffnung '885'
  mm,
Höhe Nennmaß Wandöffnung '2315'
  mm, im Mauerwerk, in Innenwänden, Wanddicke 24 cm.
Menge: 3,000 St

**06.01.14 Öffnung b. Aufmauern herst. B 1010 mm H 2315 mm D 11,5cm**
STLB-Bau 2025-10 012
Herstellen von Öffnungen beim Aufmauern, als Türöffnung,
Breite Nennmaß Wandöffnung '1010'
  mm,
Höhe Nennmaß Wandöffnung '2315'
  mm, im Mauerwerk, in Innenwänden, Wanddicke 11,5 cm.
Menge: 1,000 St

**06.01.15 Öffnung b. Aufmauern herst. B 1010 mm H 2315 mm D 24cm**
STLB-Bau 2025-10 012
Herstellen von Öffnungen beim Aufmauern, als Türöffnung,
Breite Nennmaß Wandöffnung '1010'
  mm,
Höhe Nennmaß Wandöffnung '2315'
  mm, im Mauerwerk, in Innenwänden, Wanddicke 24 cm.
Menge: 12,000 St

**06.01.16 Öffnung b. Aufmauern herst. B 1260 mm H 2315 mm D 24cm**
STLB-Bau 2025-10 012
Herstellen von Öffnungen beim Aufmauern, als Türöffnung,
Breite Nennmaß Wandöffnung '1260'
  mm,
Höhe Nennmaß Wandöffnung '2315'
  mm, im Mauerwerk, in Innenwänden, Wanddicke 24 cm.
Menge: 3,000 St

**06.01.17 Öffnung b. Aufmauern herst. B 2010 mm H 2315 mm D 24cm**
STLB-Bau 2025-10 012
Herstellen von Öffnungen beim Aufmauern, als Türöffnung,
Breite Nennmaß Wandöffnung '2010'
  mm,
Höhe Nennmaß Wandöffnung '2315'
  mm, im Mauerwerk, in Innenwänden, Wanddicke 24 cm.
Menge: 1,000 St

**06.01.18 Öffnung b. Aufmauern herst. B 1377 mm H 2135 mm D 24cm**
STLB-Bau 2025-10 012
Herstellen von Öffnungen beim Aufmauern, als Fensteröffnung,
Breite Nennmaß Wandöffnung '1377'
  mm,
Höhe Nennmaß Wandöffnung '2135'
  mm, im Mauerwerk, in Innenwänden, Wanddicke 24 cm.
Menge: 1,000 St

**06.01.19 Überdeckung von Öffnungen in KS-Mauerwerk**
Öffnung überdecken mit Betonfertigteilsturz nach bauaufsichtlicher Zulassung/ Typenstatik, tragend gemäß Statik, Ausbildung in F90 gem ZTV, zulässige gleichmäßige Einwirkung/ Bemessungslast qed >= 160kN/m, Einbau in Innenwand, Sturzhöhe nach Zulassung Hersteller, Sturzbreite 24 cm, Wanddicke 24 cm, größte Rohbaubreite der Öffnung 112,7 cm.
Menge: 12,000 St

**06.01.20 Überdeckung von Öffnungen in KS-Mauerwerk**
Öffnung überdecken mit Betonfertigteilsturz nach bauaufsichtlicher Zulassung/ Typenstatik, tragend gemäß Statik, Ausbildung in F90 gem ZTV, zulässige gleichmäßige Einwirkung/ Bemessungslast qed >= 160kN/m, Einbau in Innenwand, Sturzhöhe nach Zulassung Hersteller, Sturzbreite 24 cm, Wanddicke 24 cm, größte Rohbaubreite der Öffnung 62,7 cm.
Menge: 2,000 St

**06.01.21 Überdeckung von Öffnungen in KS-Mauerwerk**
Öffnung überdecken mit Betonfertigteilsturz nach bauaufsichtlicher Zulassung/ Typenstatik, tragend gemäß Statik, Ausbildung in F90 gem ZTV, zulässige gleichmäßige Einwirkung/ Bemessungslast qed >= 160kN/m, Einbau in Innenwand, Sturzhöhe nach Zulassung Hersteller, Sturzbreite 24 cm, Wanddicke 24 cm, größte Rohbaubreite der Öffnung 325 cm.
Menge: 2,000 St

**06.01.22 Überdeckung von Öffnungen in KS-Mauerwerk**
Öffnung überdecken mit Betonfertigteilsturz nach bauaufsichtlicher Zulassung/ Typenstatik, tragend gemäß Statik, Ausbildung in F90 gem ZTV, zulässige gleichmäßige Einwirkung/ Bemessungslast qed >= 160kN/m, Einbau in Innenwand, Sturzhöhe nach Zulassung Hersteller, Sturzbreite 24 cm, Wanddicke 24 cm, größte Rohbaubreite der Öffnung 213 cm.
Menge: 3,000 St

**06.01.23 Überdeckung von Öffnungen in KS-Mauerwerk**
Öffnung überdecken mit Betonfertigteilsturz nach bauaufsichtlicher Zulassung/ Typenstatik, tragend gemäß Statik, Ausbildung in F90 gem ZTV, zulässige gleichmäßige Einwirkung/ Bemessungslast qed >= 160kN/m, Einbau in Innenwand, Sturzhöhe nach Zulassung Hersteller, Sturzbreite 24 cm, Wanddicke 24 cm, größte Rohbaubreite der Öffnung 325,2 cm.
Menge: 1,000 St

**06.01.24 Überdeckung von Öffnungen in KS-Mauerwerk**
Öffnung überdecken mit Betonfertigteilsturz nach bauaufsichtlicher Zulassung/ Typenstatik, tragend gemäß Statik, Ausbildung in F90 gem ZTV, zulässige gleichmäßige Einwirkung/ Bemessungslast qed >= 160kN/m, Einbau in Innenwand, Sturzhöhe nach Zulassung Hersteller, Sturzbreite 24 cm, Wanddicke 24 cm, größte Rohbaubreite der Öffnung 300,2 cm.
Menge: 2,000 St

**06.01.25 Überdeckung von Öffnungen in KS-Mauerwerk**
Öffnung überdecken mit Betonfertigteilsturz nach bauaufsichtlicher Zulassung/ Typenstatik, tragend gemäß Statik, Ausbildung in F90 gem ZTV, zulässige gleichmäßige Einwirkung/ Bemessungslast qed >= 160kN/m, Einbau in Innenwand, Sturzhöhe nach Zulassung Hersteller, Sturzbreite 24 cm, Wanddicke 24 cm, größte Rohbaubreite der Öffnung 113 cm.
Menge: 4,000 St

**06.01.26 Überdeckung von Öffnungen in KS-Mauerwerk**
Öffnung überdecken mit Betonfertigteilsturz nach bauaufsichtlicher Zulassung/ Typenstatik, tragend gemäß Statik, Ausbildung in F90 gem ZTV, zulässige gleichmäßige Einwirkung/ Bemessungslast qed >= 160kN/m, Einbau in Innenwand, Sturzhöhe nach Zulassung Hersteller, Sturzbreite 11,5 cm, Wanddicke 11,5 cm, größte Rohbaubreite der Öffnung 88,5 cm.
Menge: 2,000 St

**06.01.27 Überdeckung von Öffnungen in KS-Mauerwerk**
Öffnung überdecken mit Betonfertigteilsturz nach bauaufsichtlicher Zulassung/ Typenstatik, tragend gemäß Statik, Ausbildung in F90 gem ZTV, zulässige gleichmäßige Einwirkung/ Bemessungslast qed >= 160kN/m, Einbau in Innenwand, Sturzhöhe nach Zulassung Hersteller, Sturzbreite 24 cm, Wanddicke 24 cm, größte Rohbaubreite der Öffnung 88,5 cm.
Menge: 3,000 St

**06.01.28 Überdeckung von Öffnungen in KS-Mauerwerk**
Öffnung überdecken mit Betonfertigteilsturz nach bauaufsichtlicher Zulassung/ Typenstatik, tragend gemäß Statik, Ausbildung in F90 gem ZTV, zulässige gleichmäßige Einwirkung/ Bemessungslast qed >= 160kN/m, Einbau in Innenwand, Sturzhöhe nach Zulassung Hersteller, Sturzbreite 11,5 cm, Wanddicke 11,5 cm, größte Rohbaubreite der Öffnung 101 cm.
Menge: 1,000 St

**06.01.29 Überdeckung von Öffnungen in KS-Mauerwerk**
Öffnung überdecken mit Betonfertigteilsturz nach bauaufsichtlicher Zulassung/ Typenstatik, tragend gemäß Statik, Ausbildung in F90 gem ZTV, zulässige gleichmäßige Einwirkung/ Bemessungslast qed >= 160kN/m, Einbau in Innenwand, Sturzhöhe nach Zulassung Hersteller, Sturzbreite 24 cm, Wanddicke 24 cm, größte Rohbaubreite der Öffnung 101 cm.
Menge: 12,000 St

**06.01.30 Überdeckung von Öffnungen in KS-Mauerwerk**
Öffnung überdecken mit Betonfertigteilsturz nach bauaufsichtlicher Zulassung/ Typenstatik, tragend gemäß Statik, Ausbildung in F90 gem ZTV, zulässige gleichmäßige Einwirkung/ Bemessungslast qed >= 160kN/m, Einbau in Innenwand, Sturzhöhe nach Zulassung Hersteller, Sturzbreite 24 cm, Wanddicke 24 cm, größte Rohbaubreite der Öffnung 126 cm.
Menge: 3,000 St

**06.01.31 Überdeckung von Öffnungen in KS-Mauerwerk**
Öffnung überdecken mit Betonfertigteilsturz nach bauaufsichtlicher Zulassung/ Typenstatik, tragend gemäß Statik, Ausbildung in F90 gem ZTV, zulässige gleichmäßige Einwirkung/ Bemessungslast qed >= 160kN/m, Einbau in Innenwand, Sturzhöhe nach Zulassung Hersteller, Sturzbreite 24 cm, Wanddicke 24 cm, größte Rohbaubreite der Öffnung 201 cm.
Menge: 1,000 St

**06.01.32 Überdeckung von Öffnungen in KS-Mauerwerk**
Öffnung überdecken mit Betonfertigteilsturz nach bauaufsichtlicher Zulassung/ Typenstatik, tragend gemäß Statik, Ausbildung in F90 gem ZTV, zulässige gleichmäßige Einwirkung/ Bemessungslast qed >= 160kN/m, Einbau in Innenwand, Sturzhöhe nach Zulassung Hersteller, Sturzbreite 24 cm, Wanddicke 24 cm, größte Rohbaubreite der Öffnung 137,7 cm.
Menge: 1,000 St

**06.01.33 Abgleichen Mauerwerk Leibungsabschlüsse und freie Wandenden**
Abgleichen des Mauerwerks von Leibungsabschlüssen und freien Wandenden, senkrecht, durch Anpassen der Steine, Breite der Abgleichfläche über 11,5 bis 24 cm.
Das Anlegen der Öffnungen ist mit dieser Position abgegolten.
Menge: 450,000 m

**06.01.34 Ausgleichs-Kimmschicht Wandfuß Mauersteine KS H 15-17,5cm D 24cm (498/240/150) SFK16**
STLB-Bau 2025-10 012
Ausgleichsschicht/Kimmschicht am Wandfuß aus Mauersteinen, aus Kalksandsteinen DIN EN 771-2 in Verbindung mit DIN 20000-402, Höhe der Ausgleichsschicht über 15 bis 17,5 cm, Mauerwerksdicke 24 cm, (498/240/150), Festigkeitsklasse 16.
Menge: 240,000 m

**06.01.35 Ausgleichs-Kimmschicht Wandfuß Mauersteine KS H 15-17,5cm D 11,5cm (498/115/150) SFK16**
STLB-Bau 2025-10 012
Ausgleichsschicht/Kimmschicht am Wandfuß aus Mauersteinen, aus Kalksandsteinen DIN EN 771-2 in Verbindung mit DIN 20000-402, Höhe der Ausgleichsschicht über 15 bis 17,5 cm, Mauerwerksdicke 11,5 cm, (498/115/150), Festigkeitsklasse 16.
Menge: 14,000 m

**06.01.36 WD im Mauerwerk herstellen und schließen, über 300 - 400 cm2**
Installationsdurchbrüche im Mauerwerk herstellen und schließen. Die Öffnungen sind mit Mauerwerk bzw. Mörtel MG IIa satt zu schließen.
Querschnitt über 300 bis 400 cm2
Tiefe über 15 bis 20 cm
Höhe bis 3,5 m
Abgerechnet wird nach Öffnungsmaß ohne Abzug von Leitungen. Die Erschwernisse für das Anarbeiten an Einbauten wie Leitungen etc. sind mit dieser Position abgegolten. Vor Schließen der Durchbrüche müssen alle Leitungen bauseits mit den nötigen Dämmungen versehen sein.
Menge: 10,000 St

**06.01.37 Wie vor, jedoch über 500 bis 600 cm2**
Querschnitt über 500 bis 600 cm2.
Menge: 10,000 St

**06.01.38 Wie vor, jedoch über 800 bis 1000 cm2**
Querschnitt über 800 bis 1000 cm2.
Menge: 5,000 St

**06.01.39 WS im Mauerwerk herstellen und schließen**
Wandschlitze im Mauerwerk herstellen und schließen. Die Öffnungen sind mit Mauerwerk bzw. Mörtel MG IIa satt zu schließen.
Breite der Schlitze ca. 15 cm
Tiefe über 10 bis 15 cm
Abgerechnet wird nach Öffnungsmaß ohne Abzug von Leitungen. Die Erschwernisse für das Anarbeiten an Einbauten wie Leitungen etc. sind mit dieser Position abgegolten. Vor Schließen der Schlitze müssen alle Leitungen bauseits mit den nötigen Dämmungen versehen sein.
Menge: 5,000 m

**06.01.40 Rohrdurchführungen**
bauseits geliefert, im Mauerwerk nach Angabe einmauern.
Menge: 2,000 St

#### Bereich 06.02 Obergeschoss

**06.02.1 Mauerwerk Außenwand Hinterm. WDVS KS XL-PE SFK16 RDK1,8 D 24cm Dünnbettm. 998/240/498 1.OG**
STLB-Bau 2025-10 012
Mauerwerk der Außenwand, als Hintermauerung für Wärmedämm-Verbundsystem (WDVS),
Kalksandstein, DIN EN 771-2 in Verbindung mit DIN 20000-402, KS XL-PE, Festigkeitsklasse 16, Rohdichteklasse 1,8,
Mauerwerksdicke 24 cm, Dünnbettmörtel M 10 DIN 18580 oder DIN 20000-412 in Verbindung mit DIN EN 998-2, 998/240/498, Arbeitshöhe bis 3,5 m, Ausführung im 1. Obergeschoss.
Menge: 229,000 m2

**06.02.2 Mauerwerk Innenwand KS XL-PE SFK16 RDK2 D 24cm Dünnbettm. 998/240/498 1.OG**
STLB-Bau 2025-10 012
Mauerwerk der Innenwand,
Kalksandstein, DIN EN 771-2 in Verbindung mit DIN 20000-402, KS XL-PE, Festigkeitsklasse 16, Rohdichteklasse 2,
Mauerwerksdicke 24 cm, Dünnbettmörtel M 10 DIN 18580 oder DIN 20000-412 in Verbindung mit DIN EN 998-2, 998/240/498, Arbeitshöhe bis 3,5 m, Ausführung im 1. Obergeschoss.
Menge: 307,500 m2

**06.02.3 Mauerwerk Innenwand KS XL-PE SFK16 RDK2 D 11,5cm Dünnbettm. 998/115/498 1.OG**
STLB-Bau 2025-10 012
Mauerwerk der Innenwand,
Kalksandstein, DIN EN 771-2 in Verbindung mit DIN 20000-402, KS XL-PE, Festigkeitsklasse 16, Rohdichteklasse 2,
Mauerwerksdicke 11,5 cm, Dünnbettmörtel M 10 DIN 18580 oder DIN 20000-412 in Verbindung mit DIN EN 998-2, 998/115/498, Arbeitshöhe bis 3,5 m, Ausführung im 1. Obergeschoss.
Menge: 25,000 m2

**06.02.4 Öffnung b. Aufmauern herst. B 1127 mm H 1505 mm D 24cm**
STLB-Bau 2025-10 012
Herstellen von Öffnungen beim Aufmauern, als Fensteröffnung,
Breite Nennmaß Wandöffnung '1127'
  mm,
Höhe Nennmaß Wandöffnung '1505'
  mm, im Mauerwerk, in Außenwänden, Wanddicke 24 cm.
Menge: 5,000 St

**06.02.5 Öffnung b. Aufmauern herst. B 3252 mm H 1505 mm D 24cm**
STLB-Bau 2025-10 012
Herstellen von Öffnungen beim Aufmauern, als Fensteröffnung,
Breite Nennmaß Wandöffnung '3252'
  mm,
Höhe Nennmaß Wandöffnung '1505'
  mm, im Mauerwerk, in Außenwänden, Wanddicke 24 cm.
Menge: 8,000 St

**06.02.6 Öffnung b. Aufmauern herst. B 627 mm H 880 mm D 24cm**
STLB-Bau 2025-10 012
Herstellen von Öffnungen beim Aufmauern, als Fensteröffnung,
Breite Nennmaß Wandöffnung '627'
  mm,
Höhe Nennmaß Wandöffnung '880'
  mm, im Mauerwerk, in Außenwänden, Wanddicke 24 cm.
Menge: 2,000 St

**06.02.7 Öffnung b. Aufmauern herst. B 3260 mm H 763 mm D 24cm**
STLB-Bau 2025-10 012
Herstellen von Öffnungen beim Aufmauern, als Fensteröffnung,
Breite Nennmaß Wandöffnung '3260'
  mm,
Höhe Nennmaß Wandöffnung '763'
  mm, im Mauerwerk, in Außenwänden, Wanddicke 24 cm.
Menge: 6,000 St

**06.02.8 Öffnung b. Aufmauern herst. B 885 mm H 2315 mm D 11,5cm**
STLB-Bau 2025-10 012
Herstellen von Öffnungen beim Aufmauern, als Türöffnung,
Breite Nennmaß Wandöffnung '885'
  mm,
Höhe Nennmaß Wandöffnung '2315'
  mm, im Mauerwerk, in Innenwänden, Wanddicke 11,5 cm.
Menge: 1,000 St

**06.02.9 Öffnung b. Aufmauern herst. B 885 mm H 2315 mm D 24cm**
STLB-Bau 2025-10 012
Herstellen von Öffnungen beim Aufmauern, als Türöffnung,
Breite Nennmaß Wandöffnung '885'
  mm,
Höhe Nennmaß Wandöffnung '2315'
  mm, im Mauerwerk, in Innenwänden, Wanddicke 24 cm.
Menge: 3,000 St

**06.02.10 Öffnung b. Aufmauern herst. B 1010 mm H 2315 mm D 24cm**
STLB-Bau 2025-10 012
Herstellen von Öffnungen beim Aufmauern, als Türöffnung,
Breite Nennmaß Wandöffnung '1010'
  mm,
Höhe Nennmaß Wandöffnung '2315'
  mm, im Mauerwerk, in Außenwänden, Wanddicke 24 cm.
Menge: 5,000 St

**06.02.11 Öffnung b. Aufmauern herst. B 2010 mm H 2315 mm D 24cm**
STLB-Bau 2025-10 012
Herstellen von Öffnungen beim Aufmauern, als Türöffnung,
Breite Nennmaß Wandöffnung '2010'
  mm,
Höhe Nennmaß Wandöffnung '2315'
  mm, im Mauerwerk, in Innenwänden, Wanddicke 24 cm.
Menge: 1,000 St

**06.02.12 Überdeckung von Öffnungen in KS-Mauerwerk**
Öffnung überdecken mit Betonfertigteilsturz nach bauaufsichtlicher Zulassung/ Typenstatik, tragend gemäß Statik, Ausbildung in F90 gem ZTV, zulässige gleichmäßige Einwirkung/ Bemessungslast qed >= 160kN/m, Einbau in Innenwand, Sturzhöhe nach Zulassung Hersteller, Sturzbreite 24 cm, Wanddicke 24 cm, größte Rohbaubreite der Öffnung 112,7 cm.
Menge: 5,000 St

**06.02.13 Überdeckung von Öffnungen in KS-Mauerwerk**
Öffnung überdecken mit Betonfertigteilsturz nach bauaufsichtlicher Zulassung/ Typenstatik, tragend gemäß Statik, Ausbildung in F90 gem ZTV, zulässige gleichmäßige Einwirkung/ Bemessungslast qed >= 160kN/m, Einbau in Innenwand, Sturzhöhe nach Zulassung Hersteller, Sturzbreite 24 cm, Wanddicke 24 cm, größte Rohbaubreite der Öffnung 325,2 cm.
Menge: 8,000 St

**06.02.14 Überdeckung von Öffnungen in KS-Mauerwerk**
Öffnung überdecken mit Betonfertigteilsturz nach bauaufsichtlicher Zulassung/ Typenstatik, tragend gemäß Statik, Ausbildung in F90 gem ZTV, zulässige gleichmäßige Einwirkung/ Bemessungslast qed >= 160kN/m, Einbau in Innenwand, Sturzhöhe nach Zulassung Hersteller, Sturzbreite 24 cm, Wanddicke 24 cm, größte Rohbaubreite der Öffnung 62,7 cm.
Menge: 2,000 St

**06.02.15 Überdeckung von Öffnungen in KS-Mauerwerk**
Öffnung überdecken mit Betonfertigteilsturz nach bauaufsichtlicher Zulassung/ Typenstatik, tragend gemäß Statik, Ausbildung in F90 gem ZTV, zulässige gleichmäßige Einwirkung/ Bemessungslast qed >= 160kN/m, Einbau in Innenwand, Sturzhöhe nach Zulassung Hersteller, Sturzbreite 24 cm, Wanddicke 24 cm, größte Rohbaubreite der Öffnung 326 cm.
Menge: 6,000 St

**06.02.16 Überdeckung von Öffnungen in KS-Mauerwerk**
Öffnung überdecken mit Betonfertigteilsturz nach bauaufsichtlicher Zulassung/ Typenstatik, tragend gemäß Statik, Ausbildung in F90 gem ZTV, zulässige gleichmäßige Einwirkung/ Bemessungslast qed >= 160kN/m, Einbau in Innenwand, Sturzhöhe nach Zulassung Hersteller, Sturzbreite 11,5 cm, Wanddicke 11,5 cm, größte Rohbaubreite der Öffnung 88,5 cm.
Menge: 1,000 St

**06.02.17 Überdeckung von Öffnungen in KS-Mauerwerk**
Öffnung überdecken mit Betonfertigteilsturz nach bauaufsichtlicher Zulassung/ Typenstatik, tragend gemäß Statik, Ausbildung in F90 gem ZTV, zulässige gleichmäßige Einwirkung/ Bemessungslast qed >= 160kN/m, Einbau in Innenwand, Sturzhöhe nach Zulassung Hersteller, Sturzbreite 24 cm, Wanddicke 24 cm, größte Rohbaubreite der Öffnung 88,5 cm.
Menge: 3,000 St

**06.02.18 Überdeckung von Öffnungen in KS-Mauerwerk**
Öffnung überdecken mit Betonfertigteilsturz nach bauaufsichtlicher Zulassung/ Typenstatik, tragend gemäß Statik, Ausbildung in F90 gem ZTV, zulässige gleichmäßige Einwirkung/ Bemessungslast qed >= 160kN/m, Einbau in Innenwand, Sturzhöhe nach Zulassung Hersteller, Sturzbreite 24 cm, Wanddicke 24 cm, größte Rohbaubreite der Öffnung 101 cm.
Menge: 5,000 St

**06.02.19 Überdeckung von Öffnungen in KS-Mauerwerk**
Öffnung überdecken mit Betonfertigteilsturz nach bauaufsichtlicher Zulassung/ Typenstatik, tragend gemäß Statik, Ausbildung in F90 gem ZTV, zulässige gleichmäßige Einwirkung/ Bemessungslast qed >= 160kN/m, Einbau in Innenwand, Sturzhöhe nach Zulassung Hersteller, Sturzbreite 24 cm, Wanddicke 24 cm, größte Rohbaubreite der Öffnung 201 cm.
Menge: 1,000 St

**06.02.20 Ausgleichs-Kimmschicht Wandfuß Mauersteine KS H 10-12,5cm D 24cm (498/240/100) SFK16**
STLB-Bau 2025-10 012
Ausgleichsschicht/Kimmschicht am Wandfuß aus Mauersteinen, aus Kalksandsteinen DIN EN 771-2 in Verbindung mit DIN 20000-402, Höhe der Ausgleichsschicht über 10 bis 12,5 cm, Mauerwerksdicke 24 cm, (498/240/100), Festigkeitsklasse 16.
Menge: 41,500 m

**06.02.21 Ausgleichs-Kimmschicht Wandfuß Mauersteine KS H 7,5-10cm D 24cm (498/240/70) SFK16**
STLB-Bau 2025-10 012
Ausgleichsschicht/Kimmschicht am Wandfuß aus Mauersteinen, aus Kalksandsteinen DIN EN 771-2 in Verbindung mit DIN 20000-402, Höhe der Ausgleichsschicht über 7,5 bis 10 cm, Mauerwerksdicke 24 cm, (498/240/70), Festigkeitsklasse 16.
Menge: 107,500 m

**06.02.22 Ausgleichs-Kimmschicht Wandfuß Mauersteine KS H 7,5-10cm D 11,5cm (498/115/70) SFK16**
STLB-Bau 2025-10 012
Ausgleichsschicht/Kimmschicht am Wandfuß aus Mauersteinen, aus Kalksandsteinen DIN EN 771-2 in Verbindung mit DIN 20000-402, Höhe der Ausgleichsschicht über 7,5 bis 10 cm, Mauerwerksdicke 11,5 cm, (498/115/70), Festigkeitsklasse 16.
Menge: 7,500 m

**06.02.23 WD für Lüftung im Mauerwerk herstellen und schließen, H.: 2,00m B.: 1,50m**
Wanddurchbruch für den Einbau der Lüftung im Mauerwerk herstellen und nach Montage der Lüftungskanäle schließen. Die Öffnungen sind mit Mauerwerk bzw. Mörtel MG IIa satt zu schließen.
Höhe 2,00m
Breite 1,50m
Tiefe 24 cm
Abgerechnet wird nach Öffnungsmaß ohne Abzug von Leitungen. Die Erschwernisse für das Anarbeiten an Einbauten wie Leitungen etc. sind mit dieser Position abgegolten. Vor Schließen der Durchbrüche müssen alle Leitungen bauseits mit den nötigen Dämmungen versehen sein.
Menge: 2,000 St

**06.02.24 WD im Mauerwerk herstellen und schließen, über 300 - 400 cm2**
Installationsdurchbrüche im Mauerwerk herstellen und schließen. Die Öffnungen sind mit Mauerwerk bzw. Mörtel MG IIa satt zu schließen.
Querschnitt über 300 bis 400 cm2
Tiefe über 15 bis 20 cm
Höhe bis 3,5 m
Abgerechnet wird nach Öffnungsmaß ohne Abzug von Leitungen. Die Erschwernisse für das Anarbeiten an Einbauten wie Leitungen etc. sind mit dieser Position abgegolten. Vor Schließen der Durchbrüche müssen alle Leitungen bauseits mit den nötigen Dämmungen versehen sein.
Menge: 10,000 St

**06.02.25 Wie vor, jedoch über 500 bis 600 cm2**
Querschnitt über 500 bis 600 cm2.
Menge: 10,000 St

**06.02.26 Wie vor, jedoch über 800 bis 1000 cm2**
Querschnitt über 800 bis 1000 cm2.
Menge: 5,000 St

**06.02.27 WS im Mauerwerk herstellen und schließen**
Wandschlitze im Mauerwerk herstellen und schließen. Die Öffnungen sind mit Mauerwerk bzw. Mörtel MG IIa satt zu schließen.
Breite der Schlitze ca. 15 cm
Tiefe über 10 bis 15 cm
Abgerechnet wird nach Öffnungsmaß ohne Abzug von Leitungen. Die Erschwernisse für das Anarbeiten an Einbauten wie Leitungen etc. sind mit dieser Position abgegolten. Vor Schließen der Schlitze müssen alle Leitungen bauseits mit den nötigen Dämmungen versehen sein.
Menge: 5,000 m

**06.02.28 Rohrdurchführungen**
bauseits geliefert, im Mauerwerk nach Angabe einmauern.
Menge: 2,000 St

**06.02.29 Zulage Giebelbereich**
KS Mauerwerk im Dachbereich schräg schneiden und anlegen.
Menge: 55,000 m

### Titel 07 Betonarbeiten

#### Bereich 07.01 Gründung

**07.01.1 Schalung der Gründungsbauteile**
Schalung der Fundamente (Einzel- und Streifenfundamente) Bankette, Betonauffüllungen, Stirnflächen der Sohlplatte, Schächte und Kanalwände, sowie Abtreppungen und Tieferführungen von Fundamenten.
Menge: 150,000 m2

**07.01.2 Ortbeton Sauberkeitsschicht Bodenplatte unbewehrt C8/10 D: 10cm**
STLB-Bau 2025-10 013
Ortbeton Sauberkeitsschicht, für Bodenplatte, Untergrund waagerecht, obere Betonfläche waagerecht, als unbewehrter Beton, Normalbeton C 8/10 DIN 1045-2, natürliche Gesteinskörnung, Dicke 10 cm.
Menge: 820,500 m2

**07.01.3 Sauberkeitsschicht unter Fundamenten/Frostschürze D: 10 cm**
sonst wie vor.
Menge: 120,000 m2

**07.01.4 Ortbeton Streifenfundament/Frostschürze Stahlbeton C25/30 XF1 XC2 WU B 40-50cm T 30-40cm**
STLB-Bau 2025-10 013
Ortbeton Streifenfundament, obere Betonfläche waagerecht, aus Stahlbeton, Normalbeton C 25/30 DIN 1045-2, natürliche Gesteinskörnung, Expositionsklasse XF1 (Frostangriff, mäßige Wassersättigung ohne Taumittel), Expositionsklasse XC2 (Bewehrungskorrosion durch Karbonatisierung, nass/selten trocken), Feuchtigkeitsklasse WF (Betonkorrosion, feuchte Umgebung), mit hohem Wassereindringwiderstand, Querschnittsbreite über 40 bis 50 cm, Querschnittstiefe über 30 bis 40 cm.
Menge: 22,000 m3

**07.01.5 Ortbeton Bodenpl. Stahlbeton C25/30 XF1 XC2 WU D 35cm**
STLB-Bau 2025-10 013
Ortbeton Bodenplatte, als Stahlbeton, Normalbeton C 25/30 DIN 1045-2, natürliche Gesteinskörnung, Expositionsklasse XF1 (Frostangriff, mäßige Wassersättigung ohne Taumittel), Expositionsklasse XC2 (Bewehrungskorrosion durch Karbonatisierung, nass/selten trocken), Feuchtigkeitsklasse WF (Betonkorrosion, feuchte Umgebung), mit hohem Wassereindringwiderstand, Dicke 35 cm.
Menge: 920,000 m2

**07.01.6 Trennlage PE-Folie D: 0,2mm 2lagig Sauberkeitsschicht Beton**
Trennlage aus PE-Folie Dicke 0,2 mm, 2lagig, auf Sauberkeitsschicht, Untergrund Beton.
Menge: 820,500 m2

**07.01.7 Ortbeton Bodenpl. Technikschacht Stahlbeton C25/30 XF1 XC2 WU D 20cm**
STLB-Bau 2025-10 013
Ortbeton Bodenplatte, als Stahlbeton, Normalbeton C 25/30 DIN 1045-2, natürliche Gesteinskörnung, Expositionsklasse XF1 (Frostangriff, mäßige Wassersättigung ohne Taumittel), Expositionsklasse XC2 (Bewehrungskorrosion durch Karbonatisierung, nass/selten trocken), Feuchtigkeitsklasse WF (Betonkorrosion, feuchte Umgebung), mit hohem Wassereindringwiderstand, Dicke 20 cm.
Menge: 2,300 m2

**07.01.8 Arbeitsfugenbänder Technikschacht**
Fugenband, aus PVC/NBR DIN 18541-1 und DIN 18541-2, Arbeitsfugenband, außenliegend, AA 240, für Arbeitsfugen, in Bodenplatte und Wand, Fuge der Beanspruchung zugewandt, abgerechnet wird nach tatsächlichen Verbrauch auf Nachweis.
Hersteller und Typ:
Menge: 6,000 m

**07.01.9 Ortbeton Schachtwand Technikschacht Stahlbeton C25/30 XF1 XC2 WU D 15-25cm**
STLB-Bau 2025-10 013
Ortbeton Schachtwand, obere Betonfläche waagerecht, als Stahlbeton, Normalbeton C 25/30 DIN 1045-2, natürliche Gesteinskörnung, Expositionsklasse XF1 (Frostangriff, mäßige Wassersättigung ohne Taumittel), Expositionsklasse XC2 (Bewehrungskorrosion durch Karbonatisierung, nass/selten trocken), Feuchtigkeitsklasse WF (Betonkorrosion, feuchte Umgebung), mit hohem Wassereindringwiderstand, Dicke über 15 bis 25 cm.
Menge: 1,000 m3

#### Bereich 07.02 Decke ü. EG und Wände EG

**07.02.1 Schalung Deckenpl. Randschalung H: 15-25cm**
STLB-Bau 2025-10 013
Schalung Deckenplatte, als Randschalung, Schalungshöhe über 15 bis 25 cm.
Menge: 305,000 m

**07.02.2 Schalung Deckenpl. GF-Schalungspl. H 0 m bis 3,75 m**
STLB-Bau 2025-10 013
Schalung Deckenplatte, aus GF-Schalungsplatten DIN 68792,
Höhe Abstützung von '0'
  m,
Höhe Abstützung bis '3.75'
  m, Aufstellebene Abstützung waagerecht.
Menge: 750,000 m2

**07.02.3 Schalung Stütze innen rechteckig 500-750cm2 SB2 Trägerschalung Schalungspl.**
STLB-Bau 2025-10 013
Schalung Stütze, innen, Querschnitt rechteckig, Bauteilquerschnitt über 500 bis 750 cm2, Schalungshaut geeignet für sichtbar bleibende Betonflächen, mit normalen Anforderungen, Klasse SB 2 gemäß DBV-Merkblatt "Sichtbeton", als Trägerschalung aus Schalungsplatten, für scharfkantige Betonkanten, ohne Fuge.
Menge: 190,000 m2

**07.02.4 Schalung Unterzug GF-Schalungspl. H 0 m bis 3,5 m**
STLB-Bau 2025-10 013
Schalung Unterzug, Schalungshaut geeignet für das Aufbringen von Dünnputz auf erhärtete Betonflächen, aus GF-Schalungsplatten DIN 68792,
Höhe Abstützung von '0'
  m,
Höhe Abstützung bis '3.5'
  m, Aufstellebene Abstützung waagerecht.
Menge: 90,000 m2

**07.02.5 Schalung für Fenster- und Türöffnungen**
Schalung für Fenster- und Türöffnungen aller Querschnitte, Schalungshaut geeignet für das Aufbringen von Dünnputz auf erhärtete Betonflächen, aus GF-Schlungsplatten DIN 68792 Höhe Abstützung von 0 m bis ca. 3,5m, Aufstellebene Abstützung waagerecht und senkrecht.
Menge: 3,000 m2

**07.02.6 Ortbeton Deckenpl. waager. Stahlbeton C20/25 XC1 Decken-D 20cm**
STLB-Bau 2025-10 013
Ortbeton Deckenplatte, obere Betonfläche waagerecht, als Stahlbeton, Normalbeton C 20/25 DIN 1045-2, natürliche Gesteinskörnung, Expositionsklasse XC1 (Bewehrungskorrosion durch Karbonatisierung, trocken/ständig nass), Feuchtigkeitsklasse WO (Betonkorrosion, trockene Umgebung), Deckendicke 20 cm.
Menge: 115,000 m2

**07.02.7 Ortbeton Deckenpl. waager. Stahlbeton C20/25 XC1 Decken-D 25cm**
STLB-Bau 2025-10 013
Ortbeton Deckenplatte, obere Betonfläche waagerecht, als Stahlbeton, Normalbeton C 20/25 DIN 1045-2, natürliche Gesteinskörnung, Expositionsklasse XC1 (Bewehrungskorrosion durch Karbonatisierung, trocken/ständig nass), Feuchtigkeitsklasse WO (Betonkorrosion, trockene Umgebung), Deckendicke 25 cm.
Menge: 650,000 m2

**07.02.8 Ortbeton Innenwand Stahlbeton C 20/25 D 24cm**
STLB-Bau 10/2025 013
Ortbeton Innenwand, als Stahlbeton, Normalbeton C 20/25 DIN 1045-2, natürliche Gesteinskörnung, Dicke 24 cm
Menge: 20,000 m²

**07.02.9 Ortbeton Stütze innen Stahlbeton C25/30 XC1 b/d = 24/24cm**
STLB-Bau 2025-10 013
Ortbeton Stütze, innen, als Stahlbeton, Normalbeton C 25/30 DIN 1045-2, natürliche Gesteinskörnung, Expositionsklasse XC1 (Bewehrungskorrosion durch Karbonatisierung, trocken/ständig nass), Feuchtigkeitsklasse WO (Betonkorrosion, trockene Umgebung).
Menge: 13,000 m3

**07.02.10 Ortbeton Unterzüge, Balken, Ringanker, Überzüge etc. C25/30**
Ortbeton der Balken, Ringanker, Überzüge, Unterzüge, Aufkantungen, Fensterstürze, im Innenbereich, als Stahlbeton, Normalbeton C 25/30 DIN EN 206-1, DIN 1045-2, Expositionsklasse Bewehrungskorrosion, ausgelöst durch Karbonatisierung XC1, Feuchtigkeitsklasse Betonkorrosion, in trockener Umgebung WO, alle Querschnitte.
Menge: 9,000 m3

**07.02.11 Öffnung beim Betonieren herstellen**
Herstellen von Öffnungen beim Betonieren, als Fensteröffnung
Breite Nennmaß Wandöffnung ‘3010‘ mm,
Höhe Nennmaß Wandöffnung ‘3070‘ mm,
in Außenwänden, Wanddicke 24 cm.
Menge: 1,000 St

**07.02.12 Aussparung herstellen, Stahlbeton 200-400 cm2, T 15-20 cm**
Aussparung herstellen, senkrecht zur Untergrundfläche, in waagerechter Fäche aus Stahlbeton, Normalbeton, Querschnitt über 200 bis 400 cm2, Tiefe 15-20 cm.
Menge: 10,000 St

**07.02.13 Aussparung herstellen, Stahlbeton 400-800 cm2, T 15-20 cm**
Aussparung herstellen, senkrecht zur Untergrundfläche, in waagerechter Fäche aus Stahlbeton, Normalbeton, Querschnitt über 400 bis 800 cm2, Tiefe 15-20 cm.
Menge: 5,000 St

**07.02.14 Aussparung herstellen, Stahlbeton 800-1400 cm2, T 15-20 cm**
Aussparung herstellen, senkrecht zur Untergrundfläche, in waagerechter Fäche aus Stahlbeton, Normalbeton, Querschnitt über 800 bis 1400 cm2, Tiefe 15-20 cm.
Menge: 1,000 St

**07.02.15 Deckendurchbrüche bis 400 cm² schliessen**
Deckendurchbrüche bis 400 cm² schalen und mit MG III schliessen. Abgerechnet wird nach Öffnungsmaß ohne Abzug von Leitungen. Die Erschwernisse für das Anarbeiten an Einbauten wie Leitungen etc. sind mit dieser Position abgegolten. Vor Schließen der Durchbrüche müssen alle Leitungen bauseits mit den nötigen Dämmungen versehen sein.
Menge: 10,000 St

**07.02.16 Deckendurchbrüche bis 800 cm² schliessen**
Deckendurchbrüche bis 800 cm² schalen und mit MG III schliessen. Abgerechnet wird nach Öffnungsmaß ohne Abzug von Leitungen. Die Erschwernisse für das Anarbeiten an Einbauten wie Leitungen etc. sind mit dieser Position abgegolten. Vor Schließen der Durchbrüche müssen alle Leitungen bauseits mit den nötigen Dämmungen versehen sein.
Menge: 5,000 St

**07.02.17 Deckendurchbrüche bis 1400 cm² schliessen**
Deckendurchbrüche bis 1400 cm² schalen und mit MG III schliessen. Abgerechnet wird nach Öffnungsmaß ohne Abzug von Leitungen. Die Erschwernisse für das Anarbeiten an Einbauten wie Leitungen etc. sind mit dieser Position abgegolten. Vor Schließen der Durchbrüche müssen alle Leitungen bauseits mit den nötigen Dämmungen versehen sein.
Menge: 1,000 St

**07.02.18 Aussparung in Wand herstellen, Stahlbeton 200-400 cm2, T 20-25 cm**
Aussparung in Wand herstellen, in senkrechter Fläche aus Stahlbeton, Normalbeton, Querschnitt über 200 bis 400 cm2, Tiefe 20-25 cm.
Menge: 5,000 St

**07.02.19 Aussparung in Wand herstellen, Stahlbeton 400-800 cm2, T 20-25 cm**
Aussparung in Wand herstellen, in senkrechter Fläche aus Stahlbeton, Normalbeton, Querschnitt über 400 bis 800 cm2, Tiefe 20-25 cm.
Menge: 5,000 St

**07.02.20 Aussparung in Wand herstellen, Stahlbeton 800-1400 cm2, T 20-25 cm**
Aussparung in Wand herstellen, in senkrechter Fläche aus Stahlbeton, Normalbeton, Querschnitt über 800 bis 1400 cm2, Tiefe 20-25 cm.
Menge: 1,000 St

**07.02.21 Wanddurchbrüche bis 400 cm² schliessen**
Wanddurchbrüche bis 400 cm² schalen
und mit MG III schliessen.
Abgerechnet wird nach Öffnungsmaß ohne Abzug von
Leitungen. Die Erschwernisse für das Anarbeiten an
Einbauten wie Leitungen etc. sind mit dieser Position
abgegolten. Vor Schließen der Durchbrüche müssen
alle Leitungen bauseits mit den nötigen Dämmungen
versehen sein.
Menge: 5,000 St

**07.02.22 Wanddurchbrüche bis 800 cm² schliessen**
Wanddurchbrüche bis 800 cm² schalen
und mit MG III schliessen.
Abgerechnet wird nach Öffnungsmaß ohne Abzug von
Leitungen. Die Erschwernisse für das Anarbeiten an
Einbauten wie Leitungen etc. sind mit dieser Position
abgegolten. Vor Schließen der Durchbrüche müssen
alle Leitungen bauseits mit den nötigen Dämmungen
versehen sein.
Menge: 5,000 St

**07.02.23 Wanddurchbrüche bis 1400 cm² schliessen**
Wanddurchbrüche bis 1400 cm² schalen
und mit MG III schliessen.
Abgerechnet wird nach Öffnungsmaß ohne Abzug von
Leitungen. Die Erschwernisse für das Anarbeiten an
Einbauten wie Leitungen etc. sind mit dieser Position
abgegolten. Vor Schließen der Durchbrüche müssen
alle Leitungen bauseits mit den nötigen Dämmungen
versehen sein.
Menge: 1,000 St

**07.02.24 Zulage Mörteltaschen Kalksandstein-Planblöcke**
Zulage für das Anschließen an die Kalksandstein-Planblöcke Typ XL-PE einschließlich Mörtel liefern und herstellen.
Menge: 335,000 m

#### Bereich 07.03 Decke ü. 1.OG und Wände 1.OG

**07.03.1 Schalung Stütze innen rechteckig 500-750cm2 SB2 Trägerschalung GF-Schalungspl.**
STLB-Bau 2025-10 013
Schalung Stütze, innen, Querschnitt rechteckig, Bauteilquerschnitt über 500 bis 750 cm2, Schalungshaut geeignet für sichtbar bleibende Betonflächen, mit normalen Anforderungen, Klasse SB 2 gemäß DBV-Merkblatt "Sichtbeton", als Trägerschalung aus GF-Schalungsplatten DIN 68792, für scharfkantige Betonkanten, ohne Fuge.
Menge: 151,500 m2

**07.03.2 Schalung Unterzug GF-Schalungspl. H 0 m bis 4 m**
STLB-Bau 2025-10 013
Schalung Unterzug, Schalungshaut geeignet für das Aufbringen von Dünnputz auf erhärtete Betonflächen, aus GF-Schalungsplatten DIN 68792,
Höhe Abstützung von '0'
  m,
Höhe Abstützung bis '4'
  m, Aufstellebene Abstützung waagerecht.
Menge: 385,000 m2

**07.03.3 Ortbeton Stütze innen Stahlbeton C25/30 XC1 b/d = 24/24cm**
STLB-Bau 2025-10 013
Ortbeton Stütze, innen, als Stahlbeton, Normalbeton C 25/30 DIN 1045-2, natürliche Gesteinskörnung, Expositionsklasse XC1 (Bewehrungskorrosion durch Karbonatisierung, trocken/ständig nass), Feuchtigkeitsklasse WO (Betonkorrosion, trockene Umgebung).
Menge: 6,500 m3

**07.03.4 Ortbeton Unterzüge, Balken, Ringanker, Überzüge etc. C25/30**
Ortbeton der Balken, Ringanker, Überzüge, Unterzüge, Aufkantungen, Fensterstürze, im Innenbereich, als Stahlbeton, Normalbeton C 25/30 DIN EN 206-1, DIN 1045-2, Expositionsklasse Bewehrungskorrosion, ausgelöst durch Karbonatisierung XC1, Feuchtigkeitsklasse Betonkorrosion, in trockener Umgebung WO, alle Querschnitte
Menge: 40,000 m3

**07.03.5 Aussparung herstellen, Stahlbeton 200-400 cm2, T 15-20 cm**
Aussparung herstellen, senkrecht zur Untergrundfläche, in waagerechter Fäche aus Stahlbeton, Normalbeton, Querschnitt über 200 bis 400 cm2, Tiefe 15-20 cm.
Menge: 10,000 St

**07.03.6 Aussparung herstellen, Stahlbeton 400-800 cm2, T 15-20 cm**
Aussparung herstellen, senkrecht zur Untergrundfläche, in waagerechter Fäche aus Stahlbeton, Normalbeton, Querschnitt über 400 bis 800 cm2, Tiefe 15-20 cm.
Menge: 5,000 St

**07.03.7 Deckendurchbrüche bis 400 cm² schliessen**
Deckendurchbrüche bis 400 cm² schalen und mit MG III schliessen.
Abgerechnet wird nach Öffnungsmaß ohne Abzug von Leitungen. Die Erschwernisse für das Anarbeiten an Einbauten wie Leitungen etc. sind mit dieser Position abgegolten. Vor Schließen der Durchbrüche müssen alle Leitungen bauseits mit den nötigen Dämmungen versehen sein.
Menge: 10,000 St

**07.03.8 Deckendurchbrüche bis 800 cm² schliessen**
Deckendurchbrüche bis 800 cm² schalen
und mit MG III schliessen.
Abgerechnet wird nach Öffnungsmaß ohne Abzug von
Leitungen. Die Erschwernisse für das Anarbeiten an
Einbauten wie Leitungen etc. sind mit dieser Position
abgegolten. Vor Schließen der Durchbrüche müssen
alle Leitungen bauseits mit den nötigen Dämmungen
versehen sein.
Menge: 5,000 St

**07.03.9 Aussparung in Wand herstellen, Stahlbeton 200-400 cm2, T 20-25 cm**
Aussparung in Wand herstellen, in senkrechter Fläche aus Stahlbeton, Normalbeton, Querschnitt über 200 bis 400 cm2, Tiefe 20-25 cm.
Menge: 2,000 St

**07.03.10 Aussparung in Wand herstellen, Stahlbeton 400-800 cm2, T 20-25 cm**
Aussparung in Wand herstellen, in senkrechter Fläche aus Stahlbeton, Normalbeton, Querschnitt über 400 bis 800 cm2, Tiefe 20-25 cm.
Menge: 1,000 St

**07.03.11 Wanddurchbrüche bis 400 cm² schliessen**
Wanddurchbrüche bis 400 cm² schalen
und mit MG III schliessen.
Abgerechnet wird nach Öffnungsmaß ohne Abzug von
Leitungen. Die Erschwernisse für das Anarbeiten an
Einbauten wie Leitungen etc. sind mit dieser Position
abgegolten. Vor Schließen der Durchbrüche müssen
alle Leitungen bauseits mit den nötigen Dämmungen
versehen sein.
Menge: 2,000 St

**07.03.12 Wanddurchbrüche bis 800 cm² schliessen**
Wanddurchbrüche bis 800 cm² schalen
und mit MG III schliessen.
Abgerechnet wird nach Öffnungsmaß ohne Abzug von
Leitungen. Die Erschwernisse für das Anarbeiten an
Einbauten wie Leitungen etc. sind mit dieser Position
abgegolten. Vor Schließen der Durchbrüche müssen
alle Leitungen bauseits mit den nötigen Dämmungen
versehen sein.
Menge: 1,000 St

**07.03.13 Zulage Mörteltaschen Kalksandstein-Planblöcke**
Zulage für das Anschließen an die Kalksandstein-Planblöcke Typ XL-PE einschließlich Mörtel liefern und herstellen.
Menge: 255,000 m

**07.03.14 Zulage Giebelbereich**
Zulage im Giebelbereich für das schräge Anlegen des Betonrähms im Verlauf der Dachschräge, Dachschräge 15 Grad, laut Statik liefern und herstellen.
Menge: 55,000 m

**07.03.15 Konsolen Dach**
vorgelagerte Auflagerkonsolen für Leimbinder, 24 x 72 cm, H1: 15 cm, H2: 30 cm, 45 Grad nach unten abgeschrägt gemäß der Statik liefern und in das Kalksandsteinmauerwerk als Konsole als spätere Auflage für Leimbinder der Dachkonstruktion einschließlich Höhennivellement für sichtbar bleibende Betonflächen, mit normalen Anforderungen, Klasse SB 2 gemäß DBV-Merkblatt "Sichtbeton" einbauen.
Menge: 18,000 St

#### Bereich 07.05 Treppenläufe

**07.05.1 Treppenlauf Fertigteil Platten-D 20cm Lauf-B 130cm Steigungen 19 St H 18,42 cm T 26 cm C25/30 XC1 SB2-FT**
STLB-Bau 2025-10 013
Treppenlauf, als Fertigteil DIN EN 13369 und DIN EN 14843, Dicke Treppenlaufplatte 20 cm, Breite Treppenlauf 130 cm,
Steigungen '19'
  St,
Höhe Steigung '18.42'
  cm,
Tiefe Treppenauftritt '26'
  cm,
Unterseite geschalt, glatt,
Oberseite geschalt, glatt,
Wange 1. Seite geschalt, glatt,
Wange 2. Seite geschalt, glatt,
Normalbeton C 25/30 DIN 1045-2, natürliche Gesteinskörnung, Expositionsklasse XC1 (Bewehrungskorrosion durch Karbonatisierung, trocken/ständig nass), als Sichtbeton mit normalen Anforderungen, Klasse SB 2-FT gemäß "Merkblatt Sichtbetonfertigteile", Einbauteile für Fremdleistungen und Bewehrung werden gesondert vergütet.
Menge: 1,000 St

**07.05.2 Treppenpodestplatte Fertigteil L 1,25 m D 250mm B 130cm C25/30 XC1 SB2-FT**
STLB-Bau 2025-10 013
Treppenpodestplatte als Fertigteil DIN EN 13369 und DIN EN 14843,
Länge '1.25'
  m, Dicke 250 mm, Breite 130 cm, Normalbeton C 25/30 DIN 1045-2, natürliche Gesteinskörnung, Expositionsklasse XC1 (Bewehrungskorrosion durch Karbonatisierung, trocken/ständig nass), als Sichtbeton mit normalen Anforderungen, Klasse SB 2-FT gemäß "Merkblatt Sichtbetonfertigteile", Einbauteile für Fremdleistungen und Bewehrung werden gesondert vergütet.
Menge: 1,000 St

**07.05.3 Schutzbekl.-belag UK Steigungen 19 St T 26 cm Hartfaserpl. Vlies D 3-6mm herstellen räumen**
STLB-Bau 2026-04 000
Schutzvorrichtung als Bekleidung/Belag für Treppen, im Innenbereich, einschl. Unterkonstruktion, gerader Lauf, mit Tritt- und Setzstufen,
Steigungen '19'
  St,
Höhe Steigung '18.42'
  cm,
Tiefe Treppenauftritt '26'
  cm, mit einem Podest, Breite über 1,25 bis 1,5 m, aus Hartfaserplatten und Vlies, Dicke 3 bis 6 mm, herstellen und räumen, Abrechnung nach bekleideter/belegter Fläche.
Menge: 12,000 m2

**07.05.4 Treppenlauf Fertigteil Platten-D 20cm Lauf-B 130cm Steigungen 19 St H 18,42 cm T 26 cm C25/30 XC1 SB2-FT**
STLB-Bau 2025-10 013
Treppenlauf, als Fertigteil DIN EN 13369 und DIN EN 14843, Dicke Treppenlaufplatte 20 cm, Breite Treppenlauf 130 cm,
Steigungen '19'
  St,
Höhe Steigung '18.42'
  cm,
Tiefe Treppenauftritt '26'
  cm,
Unterseite geschalt, glatt,
Oberseite geschalt, glatt,
Wange 1. Seite geschalt, glatt,
Wange 2. Seite geschalt, glatt,
Normalbeton C 25/30 DIN 1045-2, natürliche Gesteinskörnung, Expositionsklasse XC1 (Bewehrungskorrosion durch Karbonatisierung, trocken/ständig nass), als Sichtbeton mit normalen Anforderungen, Klasse SB 2-FT gemäß "Merkblatt Sichtbetonfertigteile", Einbauteile für Fremdleistungen und Bewehrung werden gesondert vergütet.
Menge: 1,000 St

**07.05.5 Treppenpodestplatte Fertigteil L 2,66 m D 250mm B 130cm C25/30 XC1 SB2-FT**
STLB-Bau 2025-10 013
Treppenpodestplatte als Fertigteil DIN EN 13369 und DIN EN 14843,
Länge '2.66'
  m, Dicke 250 mm, Breite 130 cm, Normalbeton C 25/30 DIN 1045-2, natürliche Gesteinskörnung, Expositionsklasse XC1 (Bewehrungskorrosion durch Karbonatisierung, trocken/ständig nass), als Sichtbeton mit normalen Anforderungen, Klasse SB 2-FT gemäß "Merkblatt Sichtbetonfertigteile", Einbauteile für Fremdleistungen und Bewehrung werden gesondert vergütet.
Menge: 1,000 St

**07.05.6 Schutzbekl.-belag UK Steigungen 19 St T 26 cm Hartfaserpl. Vlies D 3-6mm herstellen räumen**
STLB-Bau 2026-04 000
Schutzvorrichtung als Bekleidung/Belag für Treppen, im Innenbereich, einschl. Unterkonstruktion, gerader Lauf, mit Tritt- und Setzstufen,
Steigungen '19'
  St,
Höhe Steigung '18.42'
  cm,
Tiefe Treppenauftritt '26'
  cm, mit einem Podest, Breite über 1,25 bis 1,5 m, aus Hartfaserplatten und Vlies, Dicke 3 bis 6 mm, herstellen und räumen, Abrechnung nach bekleideter/belegter Fläche.
Menge: 14,500 m2

**07.05.7 Fugen im Übergang**
zwischen Decken u. Zwischenpodesten und den normalen Geschossdeckenplatten durch Einbau einer entsprechenden Polystyroleinlage d= 20 mm stark herstellen
Menge: 9,500 m

#### Bereich 07.06 Betonstahl, Sonstiges

**07.06.1 Betonstabstahl B500A alle Durchmesser**
Bewehrung aus Betonstabstahl B500A DIN 488-1, DIN 488-2, alle Durchmesser, alle Längen einschl. Abstandhalter für alle Bauteile aus Ortbeton. Als Betonstahl 500 S ø 6 bis 28 mm, liefern, schneiden, biegen und einbauen (alle Dimensionen) gem. Zeichnung und Stücklisten.
Menge: 48,750 to

**07.06.2 Betonstahlmatte B500A Lagermatte**
Bewehrung aus Betonstahlmatten B500A DIN 488-1, DIN 488-4, als Lagermatte, für Decke aus Ortbeton liefern, zuschneiden und einbauen, sonst alles wie vor.
Menge: 32,500 to

**07.06.3 Trittschalldämmelem. Bodenpl. Treppenlauf PE-Schaum 26dB**
Trittschalldämmelement zwischen Bodenplatte und Treppenlauf, gerader Lauf, in Ortbeton- und Betonfertigteilbauweise, Dämmstoff Polyethylen-Schaum, Baustoffklasse DIN 4102-1 B2 (normalentflammbar), Trittschallverbesserungsmaß min. 26 dB, Breite Treppenlauf 120 cm, Dicke Treppenlaufplatte 25 cm.
Hersteller/ Typ: Schöck-Tronsole B V2-L1500-B350
Menge: 2,000 St

**07.06.4 Trittschalldämmelem. Treppenlauf-hauswand PE-Schaum 26dB Platten-D 18cm**
Trittschalldämmelement zwischen Treppenlauf und -hauswand, in Ortbeton- und Betonfertigteilbauweise, Dämmstoff Polyethylen-Schaum, Baustoffklasse DIN 4102-1 B2 (normalentflammbar), Trittschallverbesserungsmaß min. 26 dB, Feuerwiderstandsklasse R90 DIN EN 13501-2, in vorh. Aussparung, Dicke Treppenlaufplatte 25 cm.
Hersteller/ Typ: Schöck Tronsole Z-V+V
Menge: 8,000 St

**07.06.5 Trittschalldämmelem. Treppenpodest-lauf PE-Schaum 26dB Lauf-B 130cm Platten-D**
Trittschalldämmelement zwischen Treppenpodest und -lauf, in Ortbeton- und Betonfertigteilbauweise, Dämmstoff Polyethylen-Schaum, Baustoffklasse DIN 4102-1 B2 (normalentflammbar), Trittschallverbesserungsmaß min. 26 dB, Feuerwiderstandsklasse R90 DIN EN 13501-2, Breite Treppenlauf 120 cm, Dicke Podestplatte 25 cm.
Hersteller/Typ: Schöck Tronsole T-V6-H200-L1400
Menge: 8,000 St

**07.06.6 Gleitlager zwischen Unterzügen und Mauerwerkswand**
Liefern und einbauen von Gleitlagern zur zwangfreien Lagerung zwischen Stahlbeton-Unterzügen und Mauerwerkswänden.

Gleitlager in geeigneter Ausführung zur Aufnahme von Vertikal- und Horizontallasten sowie zur Ermöglichung von Verformungen aus Temperatur- und Setzungsbewegungen.

Einbaudicke ca. 10 mm, Lagerbreite ca. 24 cm.
Bemessungslasten bis ca. 239 kN je laufendem Meter oder gleichwertig.

Einschließlich fachgerechter Einbau und vollflächiger, spannungsfreier Auflage gemäß statischen und konstruktiven Erfordernissen.
Menge: 100,000 m

**07.06.7 Wandanschlüsse an Betonbauteile (Beton an Mauerwerk)**
Herstellen von vertikalen Wandanschlüssen zwischen Stahlbetonbauteilen und Mauerwerkswänden,

für Wanddicken 11,5 cm und 24 cm,

unter Verwendung von Mauerwerksankern und Maueranschlussschienen.

Mauerwerksanker:
als Flachstahlanker, Länge ca. 120 mm, Materialdicke ca. 3 mm,
aus nichtrostendem Stahl, geeignet für den Einsatz im Innenbereich,
Anordnung mit ca. 4 Stück je laufendem Meter Wandanschluss.

Maueranschlussschienen:
zum Einbetonieren in Stahlbetonbauteile,
Profilgröße ca. 25/15 mm (Breite/Höhe),
aus nichtrostendem Stahl,
mit geeigneter Füllung zum Schutz vor Verschmutzung während des Betonierens,
Einzellängen ca. 2500 mm,
geeignet zur Aufnahme von Zug- und Querkräften aus dem Mauerwerk (ca. 1,2 / 1,5 kN je Befestigungspunkt oder gleichwertig).

Einschließlich Lieferung aller Komponenten,
Befestigung der Maueranschlussschienen an der Schalung,
sowie fachgerechter Einbau gemäß Herstellervorgaben.
Menge: 505,000 m

**07.06.8 Halfen Dübelleiste Typ HDB - 14**
als Durchstanzbewehrung im Stützenbereich punktförmig gestützter
Flachdecken oder Fundamentplatten gem. der europäischen techn.
Zulassung bzw. den allgemeiner bauaufsichtlichen Zulassung liefern
und unter Verwendung von Klemmbügeln der Abstandhalter
(Zubehörteile) gem. Montageanleitung des Herstellers einbauen.
Typ HDB - 14 / 295-3/540 (90/150/225/75)
Menge: 16,000 St

**07.06.9 Halfen Dübelleiste Typ HDB - 10**
wie vor, jedoch
Typ HDB - 10/215-3-480 (80/160/160/80)
Menge: 32,000 St

**07.06.10 Halfenschienen, HTA-CE, verzinkt**
für den anschluss von Mauerwerkwänden an den Beton liefern und
einbauen.
Einzellänge = 0,20 m
Menge: 8,000 St

**07.06.11 Schöck - Tronsolen B**
Typ B Trittschalldämmelement zur trittschallgedämmten Auflagerung des Treppenlaufes auf der Bodenplatte bzw. EG - Decke.
Einzellänge: 1,20 m gem. Statik
Menge: 2,000 St

**07.06.12 Schöck - Tronsolen F**
Typ F Trittschalldämmelement zur trittschallgedämmten Auflagerung des Treppenlaufes auf der Bodenplatte bzw. EG - Decke.
Einzellänge: 1,20 m
Menge: 5,000 St

**07.06.13 Schöck - Tronsolen Typ Z**
Typ Z Trittschalldämmelement zur trittschallgedämmten Auflagerung des Treppenlaufes auf der Bodenplatte bzw. EG - Decke.
Einzellänge: 1,20 m
Menge: 4,000 St

**07.06.14 Überwachung Betoneinbau Überwachungskl.2**
Überwachung des Einbaus von Beton der Überwachungsklasse 2 DIN 1045-3 durch eine anerkannte Überwachungsstelle.
Menge: 1,000 St

### Titel 08 Stundenlohnarbeiten

*Hinweis: Vorbemerkung: Regelungen zu Stundenlohnarbeiten*
1. Anordnung und Vereinbarung
Stundenlohnarbeiten werden nur vergütet, wenn sie als solche vor ihrem Beginn durch die Bauleitung/den Bauherrn ausdrücklich und schriftlich angeordnet wurden (gemäß § 15 Abs. 1 VOB/B). Eigenmächtig ausgeführte Stundenlohnarbeiten werden nicht anerkannt.

1. Nachweisführung und Rapportierung
Für angeordnete Stundenlohnarbeiten sind der Bauleitung werktäglich (bzw. für jeden Kalendertag getrennt) Stundenlohnzettel in doppelter Ausfertigung zur Prüfung und Abzeichnung vorzulegen.
Die Stundenlohnzettel müssen zwingend folgende Angaben enthalten:

- Genaue Bezeichnung der Baustelle und des Datums.
- Detaillierte Beschreibung der ausgeführten Tätigkeit und des genauen Ausführungsortes.
- Namen, Berufsbezeichnungen (Qualifikation) und exakte Arbeitsstunden der eingesetzten Arbeitskräfte.
- Art und Einsatzdauer der verwendeten Geräte und Maschinen.
- Art und Menge der eingebauten Baustoffe.

Gemäß § 15 Abs. 5 VOB/B gilt: Werden die Stundenlohnzettel nicht fristgerecht eingereicht, kann der Auftraggeber bei Zweifeln über den Umfang der Leistung diese nach billigem Ermessen schätzen oder den Nachweis auf andere Weise verlangen. Die Beweislast für die Richtigkeit der abgerechneten Stunden geht in diesem Fall vollständig auf den Auftragnehmer über.

1. Vergütung und Verrechnungssätze
Die Berechnung der angeordneten Stundenlohnarbeiten erfolgt ausschließlich auf Basis der im Leistungsverzeichnis (LV) angebotenen Verrechnungssätze.

- Abgeltungsumfang: Die Verrechnungssätze gelten pro Stunde und beinhalten sämtliche Lohnkosten, Lohnnebenkosten, Auslöse- und Fahrgelder, das Vorhalten von Werkzeugen und Kleingeräten, sowie Zuschläge für Allgemeine Geschäftskosten (AGK), Wagnis und Gewinn.
- Ausschluss: Meister-, Techniker-, Ingenieur- sowie zusätzliche Aufsichtsstunden werden nicht gesondert vergütet, es sei denn, deren aktiver, handwerklicher Einsatz wurde vorab explizit beauftragt. Zuschläge für Überstunden, Nacht- oder Feiertagsarbeit sowie Erschwernisse aller Art werden nur nach vorheriger, ausdrücklicher schriftlicher Vereinbarung vergütet.
- Materialabrechnung: Erforderliche Materialien werden zu den Einheitspreisen (ohne Lohnanteil) dieses Angebots abgerechnet. Sind für benötigte Materialien keine vertraglichen Einheitspreise vereinbart, ist vor Materialeinbau ein Nachtragsangebot einzureichen und ein entsprechender Kalkulationsnachweis (Einkaufsrechnung zzgl. vertraglichem Zuschlag) zu führen.

**08.1 Facharbeiter**
STLB-Bau 2025-10 091
Stundenlohnarbeiten durch Facharbeiter/-in
der Verrechnungssatz für die jeweilige Arbeitskraft umfasst sämtliche Aufwendungen wie Lohn- und Gehaltskosten, Lohn- und Gehaltsnebenkosten, Zuschläge, lohngebundene und lohnabhängige Kosten, sonstige Sozialkosten, Gemeinkosten, Wagnis und Gewinn.
Menge: 100,000 h

**08.2 Bauhelfer/-in sämtliche Kosten/Zuschläge**
STLB-Bau 2025-10 091
Stundenlohnarbeiten durch Bauhelfer/-in
der Verrechnungssatz für die jeweilige Arbeitskraft umfasst sämtliche Aufwendungen wie Lohn- und Gehaltskosten, Lohn- und Gehaltsnebenkosten, Zuschläge, lohngebundene und lohnabhängige Kosten, sonstige Sozialkosten, Gemeinkosten, Wagnis und Gewinn.
Menge: 100,000 h
